# Schulzentrum Saarn - Sanierung und Anbau Sporthalle Lehnerstraße (ID 276)
Angebotsaufforderung (GAEB DA XML 3.2, DA83)
Projekt: P246
Währung: EUR
Auftraggeber: Stadt Mülheim an der Ruhr - ImmobilienSe, Hans-Böckler-Platz 5, 45468 Mülheim an der Ruhr
Ausführungsort: Sporthalle Lehnerstrasse, Lehnerstrasse 67, 45481 Mülheim an der Ruhr
Erstellt mit: 5 250606.3, NOVA AVA, 11.06.2025

## Allgemeine Entwurfs- und Baubeschreibung
Die Stadt Mülheim an der Ruhr beabsichtigt, als Eigentümerin der bestehenden 3-fach Sporthalle im Schulzentrum Saarn, diese gemäß den aktuellen bautechnischen, energetischen und brandschutztechnischen Anforderungen zu sanieren und um einen eingeschossigen Anbau zu erweitern, in dem weitere Umkleideräume und Nebenräume Platz finden sollen.

Der Campus des Schulzentrums auf der Lehnerstraße gliedert sich durch das Gebäudeensemble der Gesamtschule Saarn, des Berufskollegs und der Mensa. Die bestehende 3-fach Sporthalle bildet im südlichen Teil des Campus den Abschluss des Schulzentrums.
Die im Jahr 1982 und 1983 geplante und errichtete Sporthalle bietet auf ihrer insgesamt ca. 2.180 m2 Bruttogeschossfläche, nicht nur den Rahmen für den Schulsport, sondern ist als Versammlungsstätte (genehmigter Sonderbau), mit insgesamt ca. 400 Tribünensitzplätzen der Heimspielstandort des Hallenhockey- Bundesligisten HTC Uhlenhorst. Auch durch den deutschland- und europaweiten Erfolg des ansässigen HTC Uhlenhorst bedingt, etablierte sich der Standort und manifestierte seine überregionale Bedeutung für Sportveranstaltungen.

Die hier beschriebenen Arbeiten werden während des laufenden Schulbetriebs durchgeführt. Entsprechende Sicherheitsvorkehrungen (wie auch z. B. eine Begleitung des LKWs beim befahren des Schulhofs) etc.
sind, sofern nicht ausgeschrieben, in den EPs mit einzukalkulieren.
Teilweise ist auf der Baustelle mit eingeschränkten Wendemöglichkeiten zu rechnen.
Alle vorhandenen, bestehenden Flucht- und Rettungswege sind zwingend frei zu halten.
In den Pausenzeiten der Schule ist der Schulhof nicht befahrbar!
Ein beschreibender Baustelleneinrichtungsplan befindet sich in den Anlagen.

Die in diesem Leistungsverzeichnis beschriebenen Leistungen betreffen vornehmlich folgende Arbeiten:

Herstellung einer Dachabdichtung und einer Dachdämmung auf drei bestehenden Flachdachflächen (Gebäudeteil 1 bis 3), sowie einer Flachdachfläche eines neu zu errichtenden Anbaus (Gebäudeteil 4). Die insgesamte Fläche der zu dämmenden und abzudichtenden Flachdachflächen beträgt ca. 2.300 m2.
Zudem sind im Vorfeld die bestehenden Dämmungen und Dichtungen der Flachdachflächen von zweien der bestehenden Gebäudeteile abzubrechen Gebäudeteil 2 und 3). Im Zuge der Arbeiten ist ein Seilsicherungssystem auf den Dachflächen aller Gebäudeteile zu installieren. Eine extensive Dachbegründung ist auf den Dachflächen des Anbaus (Gebäudeteil 4) aufzubringen.

## Verkehrsflächen: Genehmigungen / Auflagen
Öffentlicher Verkehrsraum darf für die Lagerung oder Abstellung von Baumaterial, Baumaschinen, Fahrzeugen usw. nur mit Genehmigung des Ordnungsamtes in Anspruch genommen werden.
Durch Bauarbeiten verursachte Schäden an den öffentlichen Verkehrsflächen sind durch den Verursacher umgehend zu beseitigen; es ist der alte Zustand herzustellen.
Alle vorgenannten erforderlichen Genehmigungen und Maßnahmen hat der AN in eigener Verantwortung einzuholen. Die Kosten gehen zu Lasten des AN und sind in die Einheitspreise einzurechnen.

## Baustelleneinrichtungs- / freizuhaltende Flächen
Dem AN stehen für die Dauer der Bauzeit Lagerflächen im unmittelbaren Baustellenbereich lediglich im begrenztem Umfang zur Verfügung. Die Flächen werden für die Dauer der vertraglichen Bauzeit kostenlos zur Verfügung gestellt. Weitere Flächen u. a. für die Baustelleneinrichtung, Lagerplätze, Zwischendeponien etc. hat der AN eigenständig, in Absprache mit der Bauleitung / Bauüberwachung zu
beschaffen. Bei Bauzeitüberschreitungen hat der AN die dadurch eventuell anfallenden Kosten (z. B. Pachten oder dergleichen) zu tragen. Auf Anordnung des AG hat der AN bei Bauzeitüberschreitung die Flächen zu räumen. Bei unzulässigen eigenmächtigen Abweichungen durch den AN trägt dieser alle daraus resultierenden Nachteile, die der Stadt Mülheim an der Ruhr entstehen.
Nach Beendigung der Arbeiten sind die in Anspruch genommenen Flächen in ihren ursprünglichen Zustand zurück zu versetzen und dem Eigentümer zu übergeben. Kosten für weiter notwendige Arbeits- und Lagerflächen sind durch die Vertragspreise abgegolten. Für Verpackungsmaterialien, Müll, Schutt u. ä. hat der AN auf eigene Kosten entsprechende Container aufzustellen und die Entsorgungskosten zu übernehmen. Der Transport von zwischengelagerten Baumaterialien, Böden, Einbauteilen usw. zur Einbaustelle ist in die Einheits- und
Pauschalpreise einzukalkulieren.
Die für alle am Bau Beteiligten zur Verfügung stehenden bzw. freizuhaltenden Flächen sind vor Baubeginn mit dem AG in Form eines Baustelleneinrichtungsplan abzustimmen. Vom AN ist dieser 8 Tage nach Beauftragung zur Abstimmung und Freigabe vorzulegen. Der AG behält sich vor, auch diese Flächen durch andere Gewerke bis zur Erstellung der Aussenanlagen zu nutzen.
Die Zuweisung der Aufstellflächen der Container erfolgt nach Anmeldung des Platzbedarfs durch die örtliche Bauleitung. Dies gilt auch für die
Nutzung von Lagerflächen. Der Unternehmer hat innerhalb der eingezäunten Baustellenfläche seine Lagerflächen zu schützen.
Die Plätze für Personal-, Geräte- und Schuttcontainer müssen jeweils mit dem AG festgelegt werden. Bei der Aufstellung evtl. erforderlicher Tagesunterkünfte, der Wasch- und Toilettenanlagen sind die Arbeitsstättenverordnung und die dazu erlassenen Richtlinien zu
beachten. Das Aufstellen von Wohnunterkünften auf dem Baugrundstück ist nicht erlaubt.

Zum Ausführungszeitpunkt der hier beschriebenen Maßnahmen befindet sich die Schule weiterhin im Regelbetrieb. So ist im Speziellen bei Lieferung und Laden von Baumaterialien und Baustoffen auf einen verkehrssicheren Betrieb in Bezug auf die Schulnutzung acht zu geben.

Ein beschreibender Baustelleneinrichtungsplan befindet sich in den Anlagen.

## Sicherheits- und Gesundheitsschutz / Ersthelfer
Der AG setzt gemäß Baustellenverordnung einen Sicherheits- und Gesundheitsschutzkoordinator ein.
Der AN benennt nach Auftragserteilung unaufgefordert seinen verantwortlichen Bauleiter und Sicherheitsbeauftragten sowie einen ausgebildeten Ersthelfer, der auf der Baustelle eingesetzt werden muss. Es handelt sich dabei vorzugsweise um die auf der Baustelle für das
Gewerk eingesetzten Poliere oder Kolonnenführer.
Jedes Unternehmen hat für die Erstversorgung einen großen Verbandkasten "C" nach DIN 13 157 "Erste-Hilfe-Material" vorzuhalten.
Nach Aufforderung durch den Sicherheits- und Gesundheitsschutzkoordinator ist vom Unternehmer für sich und seine Nachunternehmer der "Fragebogen für Unternehmer " komplett auszufüllen und zu überreichen.

## Ökologische Baubegleitung
Um das Eintreten von Zugriffsverboten gemäß § 44 (1) BNatSchG zu verhindern, setzt der AG eine ökologische Baubegleitung (ÖBB, nachweislich faunistisch qualifiziertes Fachpersonal) zu Rückbauarbeiten, Vegetationsbeseitigungen und Baufeldräumungen ein. Ein etwaig hieraus resultierender Mehraufwand wird nicht gesondert vergütet.

## Allgemein
Stoffe und Bauteile, die der AN zu liefern hat, müssen den DIN-,
Güte-und Maßbestimmungen entsprechen und sich in ungebrauchtem Zustand befinden.
Vom AG werden grundsätzlich keine Baustoffe, Betriebsstoffe sowie Stoffe anderer Art zur Verfügung gestellt. Materialien, die vom Auftraggeber
gestellt und die der AN auf Anweisung der Bauleitung einzubauen hat,
sind im Leistungsverzeichnis mit dem Zusatz "bauseits geliefert" gekennzeichnet.
Die Diebstahl- und beschädigungssichere Aufbewahrung gelagerter bzw. zwischengelagerter Materialien und Bauteile ist Sache des AN.

## Auftragsabwicklung
Vor Beginn der Arbeiten sind sämtliche für die Durchführung der Arbeiten erforderlichen Maße und Höhen eigenverantwortlich, gemäß der Angaben der Ausführungszeichnungen, anzulegen. Erforderliche Vermessungsarbeiten sind eigenständig mit dem zuständigen Vermessungsbüro abzustimmen. Behördlichen Abnahmen sind rechtzeitig zu veranlassen.

## Abfälle / Umweltschutz
Die allgemein gültigen Vorschriften zum Schutz gegen Baulärm sind einzuhalten. Außerdem sind die Auflagen und Verwaltungsvorschriften des Immissionsschutz- und des Abfallbeseitigungsgesetzes zu beachten und einzuhalten.
Auf den Baustellen anfallende Abwässer, Abfälle und sonstige Reststoffe
sind zu sammeln, abzufahren und abfallrechtlich zulässig zu entsorgen.
Die anfallenden Abwässer aus der Sanitärentsorgung können in dieses eingeleitet werden. Über die Art und den Umfang der Entsorgungsleitungen
hat sich der AN vor Abgabe seines Angebotes zu informieren. Eine Versickerung von Abwässern ist nicht zulässig. Für die
Abwasserbeseitigung hat der AN die entsprechenden Genehmigungen bei dem zuständigen Betreiber der Anlage einzuholen. Sämtliche anfallenden
Kosten gehen zu Lasten des AN und sind in die entsprechenden Positionen des Leistungsverzeichnisses mit einzurechnen.
Der AN hat alle Arbeiten mit Geräten auszuführen, die dem neuesten Stand des Immissionsschutzgesetzes entsprechen. Die sofortige Beseitigung von Beschädigungen und Verschmutzungen beim Transport von Materialien usw. auf öffentlichen und betrieblichen Verkehrswegen ist zu gewährleisten.
Falls der Einsatz einer Kehrmaschine nicht ausreicht, ist ggf. ein Saug- und Spritzwagen einzusetzen. Die Auflagen und Verwaltungsvorschriften des Abfallbeseitigungsgesetzes sind zu beachten und strikt einzuhalten.
Der AN trägt die alleinige Verantwortung für die Beachtung aller gesetzlichen Bestimmungen, Richtlinien und Durchführungsverordnungen.

Mit Beauftragung der oben genannten Leistung sind sich Auftraggeber und Auftragnehmer einig, dass der Auftragnehmer Abfallerzeuger und Abfallbesitzer hinsichtlich der Abfälle ist und wird, die bei der Vertragserfüllung anfallen. Der Auftragnehmer organisiert selbstständig und ohne Weisung durch den Auftraggeber die ordnungsgemäße Entsorgung der angefallenen gefährlichen und nichtgefährlichen Abfälle gemäß des zur Zeit gültigen Kreislaufwirtschaftsgesetzes.
Mit der Angebotsabgabe erklärt der Auftragnehmer, dass sämtliche abfallrechtlichen
Pflichten wie auch das Nachweisverfahren übernommen werden. Eine zusätzliche Vergütung für die Übernahme der Erzeugerpflichten erfolgt nicht.

## Bautechnische Abnahmen und Kosten dieser Abnahmen
Alle für die Leistungen des AN erforderlichen bautechnischen Abnahmen sowie die Abnahmen mit den Behörden und den öffentlichen Versorgungsträgern sind vom AN eigenverantwortlich vorzubereiten und durchführen zu lassen.
Die Kosten dieser Abnahmen trägt der AN. Die Beauftragten des Bauherrn sind zu diesen Abnahmen einzuladen.

## Toleranzen
Für die Toleranzen gelten die Anforderungen gemäß DIN 18201, 18202 und 18203.

## Schlechtwetter
Erschwernisse während der Bauarbeiten durch Witterungseinflüsse sind in den Einheitspreisen zu berücksichtigen, sie werden nicht besonders vergütet. Eventuell auftretende wolkenbruchartige Regenfälle und ihre Folgen gelten als typische Gefahrenursachen im Bauwesen, die weder als höhere Gewalt noch als unabwendbarer Umstand im Sinne der VOB/B, § 7, anzusehen sind.
Alle Schäden, die durch Niederschlags- und Oberflächenwasser entstehen, sind vom AN ohne Vergütung unverzüglich zu beseitigen. Aus einer evtl. Verschlammung des Bodens kann der AN keine Mehrkosten herleiten.

## Vermessung
Alle notwendigen Vermessungsarbeiten sind in die Einheitspreise einzurechnen.

## Bauaufsichtlich notwendige Beschilderungen und Absperrungen
Beschilderungen, Hinweisschilder, Absperrungen usw. auf der Baustelle und im Baustellenumfeld sind gemäß VOB Teil der Leistung des AN und werden nicht gesondert vergütet.

## Absturzsicherungen
Provisorische Absturzsicherungen, Treppengeländer etc. sind ohne gesonderte Vergütung während der vertraglichen Ausführungsdauer herzustellen, bis zu 10 Wochen darüber hinaus instandzuhalten und zu demontieren/entsorgen.

## Ausführungsunterlagen
Vom AG zur Verfügung gestellte Unterlagen : - siehe Anlagenliste -

## Leistungen erfolgen nach:
Die Ausführung der in diesem Leistungsverzeichnis beschriebenen Leistungen erfolgt nach:
- der Flachdachrichtlinie
- der VOB/C in der aktuell gültigen Fassung,
- den Vorbemerkungen, den ATVs DIN 18 299, den ZTVs, - dem geltendem Baurecht und den örtlichen behördlichen Vorschriften, Satzungen und Auflagen,
- den "Allgemeinen Bedingungen der Stadt Mülheim an der Ruhr für Bauleistungen" zum Zeitpunkt der Angebotsabgabe, gemäß Anlage.
- den der Ausschreibung beigefügten Unterlagen.
- den Ausführungsunterlagen

Bei Wiedersprüchen zwischen den in der VOB/C gewerkespezifisch genannten Normen und der Flachdachrichtlinie gelten die Festsetzungen der Flachdachrichtlinie.

## Normen und Richtlinien
Es gelten alle für die im Leistungsprogramm enthaltenen Leistungen zutreffenden am Tag der Abnahme geltenden Normen und Vorschriften.

## Arbeitsgeräte
Die Wahl der zum Einsatz kommenden Geräte obliegt dem AN. Er hat sich jedoch an die geltenden Richtlinien und Bestimmungen zu halten. Einrüstungen, Hilfskonstruktionen und Abstützungen sind, soweit sie
nicht ausdrücklich ausgewiesen sind, in die Einheitspreise einzukalkulieren.

## Installationen
Der AN ist verpflichtet, sich vor Beginn der Arbeiten über die im Baustellenbereich vorhandenen Leitungen, Kanäle, Dräne, Kabel usw. ausführlich zu informieren. Schäden oder Haftungsansprüche Dritter, die aus der Nichtbeachtung dieser Verpflichtung entstehen, gehen zu Lasten des AN.

## Koordination u. Baubesprechung
Die Ausführung der Arbeiten ist in enger Zusammenarbeit und Abstimmung mit den anderen am Bau beteiligten Firmen zu koordinieren und durchzuführen.
Es werden wöchentlich Baubesprechungen durchgeführt, deren Teilnahme für jeden AN verpflichtend ist. Hierzu sind die Bautagesberichte im Original der Bauleitung zu übergeben.

## Hinweis zur Bauausführung
Alle angrenzenden Bauteile sind schadensfrei zu halten!
Erforderliche Sicherungsmaßnahmen sind im Angebot zu berücksichtigen!
Sollten Leistungen die für eine vollständige, handwerklich und technisch einwandfreie Ausführung fehlen, so sind diese separat aufzuführen und anzubieten.

Zur Anlieferung und Lagerung des benötigten Materials steht nur bedingt Platz zur Verfügung. Eine Besichtigung vor Ort wird empfohlen, wobei Möglichkeiten der Materiallieferung und Lagerung zu prüfen sind.

## Projektspezifischer Hinweis
Strom und Wasser, in haushaltsüblichen Stärken / Dimensionen, werden bauseitig an mindestens einem Punkt bereit gestellt. Ggf. erforderliche, zusätzliche Anschlusspunkte sind vom AN herzustellen. Dies wird nicht gesondert vergütet.
Schuleigene WC-Anlagen werden zur Nutzung gestellt.

## Anlagenliste
Ausführungsplanung
Unterlagen der Statik
Flurkarte
Luftbild
Fotos
Brandschutzkonzept
Wärmeschutznachweis
Ausführungsterminplan
Baustelleneinrichtungsplan

## VE06 Dachdämmungs und -abdichtungsarbeiten
Datum: 04.11.2024

*Hinweis: Hinweis zur Baustelleneinrichtung*
Das Einrichten, Vorhalten und Abräumen der Baustelle ist gem. VOB DIN 18299 eine Nebenleistung und ist in die Einheitspreise einzukalkulieren, soweit keine Positionen vorgesehen sind.

Notwendige Hebezeuge, Gerüste etc. sind ebenfalls in die Einheitspreise zu kalkulieren und
werden nicht gesondert vergütet, soweit nicht gesondert ausgeschrieben.

*Hinweis: Gewerkespezifischer Hinweis*
Übersicht Dachflächen:

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
Gebäudeteile 1, "Halle":
Die bestehende Dachdämmung und -abdichtung wird durch Vorgewerk zurückgebaut.
Das bestehende Trapezblech wird durch Vorgewerk gegen ein neues Trapezblech getauscht.
Höhe über Oberkante Fertigfußboden Erdgeschoss ca.: 8,8 m

Gebäudeteil 2, "Nebentrakt Ost":
Die bestehende Dachdämmung und -abdichtung soll wie im folgenden beschrieben bis
auf das bestehende Trapezblech zurückgebaut werden. Dies ist Untergrund für die
im Folgenden beschriebene neue Dachdämmung und -abdichtung.
Höhe über Oberkante Fertigfußboden Erdgeschoss bis ca.: 4,9 m

Gebäudeteil 3, "Nebentrakt Nord":
Die bestehende Dachdämmung und -abdichtung soll wie im folgenden beschrieben bis
auf das bestehende Trapezblech zurückgebaut werden. Dies ist Untergrund für die
im Folgenden beschriebene neue Dachdämmung und -abdichtung.
Höhe über Oberkante Fertigfußboden Erdgeschoss bis ca.: 3,3 m

Gebäudeteil 4, "Anbau":
Der Gebäudeteil 4 wird als Anbau durch die Vorgewerke am Bestand errichtet.
Konstruktiv wird das hier ebenfalls als Trapzblechdach ausgeführt.
Das Trapezblech ist Untergrund für die im Folgenden beschriebene neue
Dachdämmung und -abdichtung.
Höhe über Oberkante Fertigfußboden Erdgeschoss ca.: 4,2 m

Zunächst müssen die für die Dachfläche des Gebäudeteils 1 ausgeschriebenen Leistungen ausgeführt werden. Anschliessend muss ein Teil des Arbeits- und Schutzgerüstes umgebaut werden. Hiernach können im direkten Anschluss die übrigen beschriebenen Leistungen an den anderen Dachflächen ausgeführt werden. Bitte beachten sie zum geplanten Vorgehen auch den Ausführungsterminplan in der Anlage.

Bauseitige Leistungen:
Ein Haupt-Baustromanschluss mit ca. 100 Amp. wird bauseitig zur Verfügung gestellt.
Sollten ab hier weitere Verteilungen notwendig sein, liegt dies in der Verantwortung des ANs und löst keinen zusätzlichen Vergütungsanspruch aus. Die Baustelle ist mit einem Bauzaun eingezäunt (Siehe auch Baustelleneinrichtungsplan). Eine Schuleigene WC-Anlage wird zur Nutzung zur Verfügung gestellt.

Zur Durchführung der hier beschriebenen Arbeiten wird bauseitig ein Arbeits- und Schutzgerüst (als Fassadengerüst an der Gebäudeaussenseite) gestellt.

*Hinweis: Bemessungsgrundlagen*
Windlasten nach EN 1991-1-4 (EC 1): Böengeschwindigkeitsdruck qp = 0,49 kN/m2,
geschlossener Baukörper

Vorgesehene Rauminnentemperatur:
Sommer: > = 18 °C
Winter: > = 18 °C

Relative Luftfeuchte entsprechend Nutzung Sporthalle.

### Titel 1 Baustelleneinrichtung, vorbereitende Arbeiten und Diverses

#### Abschnitt 1.1 vorbereitende Arbeiten und Diverses

**1.1.10 Rückbau bestehender Blitzschutzaufbauten**
Rückbau von bestehenden Blitzschutzaufbauten, sowie saubere
Trennung zu den Ableitungen auf der Fassade.

Das abgebrochene Material ist vom Dach zu schaffen und fachgerecht zu entsorgen.

Abrechnungseinheit: Quadratmeter Dachfläche
Anzahl der zu kalkulierenden Ableitungsschnittpunkte / Trennungen: 6 Stück
Menge: 2200,000 m2

**1.1.20 Abfegen und Säubern**
Dachfläche / Bodenplatten reinigen
Verunreinigungen scharf abfegen,

Der anfallende Schutt geht in das Eigentum des
AN über und ist fachgerecht zu entsorgen.

Untergrund: Trapezblech, Stahlbeton-Flachdach, sowie
Stahlbetonbodenplatte
Menge: 2270,000 m2

### Titel 2 Dachfläche Gebäudeteil 1, "Halle"

#### Abschnitt 2.1 Dachdämmungs und -abdichtungsarbeiten

**2.1.10 Öffnung Trapezblech RWA**
Öffnung in bauseitiges Trapezblech herstellen (schneiden / trennen),
inklusive ggf. notwendiger konstruktiver Auswechselung.
Größe der Öffnung: 180 cm x 170 cm

Die Öffnung dient zur Aufnahme der RWA-Kuppel aus Folgeposition 02.01.250.
Menge: 4,000 Stck

**2.1.20 Öffnung Trapezblech TGA**
Öffnungen in bauseitiges Trapezblech (schneiden / trennen oder bohren),
für Installationen der TGA.
Bohrungen mit d bis 15 cm, oder
rechteckige Öffnungen mit Kantenlänge bis 15 cm.
Ausführung in Abstimmung mit der örtlichen Bauüberwachung.
Menge: 6,000 Stck

**2.1.30 Sickenfüller**
Massiver, trapezförmig zugeschnittener
Voll-Sickenfüller aus nichtbrennbarer Steinwolle, der
für den erhöhten Wärme- und Brandschutz von
Trapezprofildächern in die Sicken der Trapezprofile gelegt wird.

Abmessungen:
Höhe ca. 138 mm
Breite oben 145 mm
Breite unten 310 mm
Menge: 380,000 lfdm

**2.1.40 Dampfsperre**
Liefern und Einbau von Elastomerbitumen-Kaltselbstklebebahn als Dampfsperrbahn
nach DIN EN 13 970, mit Schweißnaht.

Leistungs- und Funktionsanforderungen:
- Dicke ca. 2,5 mm
- oberseitig: feinbestreut
- unterseitig: Kaltselbstklebemasse mit perforierter Abziehfolie
- Trägereinlage: Aluminium-Polyester-Kombination mit Gittergelege 200 g/m²
- Durchtrittsicher
- Maximale Zugkraft nach DIN 12311-1: l: > 1000 N/50 mm, q: > 1000 N/50 mm
- Dehnung nach DIN 12311-1: l + q > 2 %
- Nagelschaftprüfung nach DIN EN 12310-1: >= 70 N
- Diffusionswiderstand (Sd- Wert) nach DIN EN 1931: > 1500 m
- Kaltbiegeverhalten nach DIN EN 1109: < -25 °C
- Wärmestandfestigkeit nach DIN EN 1110: > +70 °C
- Zulassung als kurzfristige Behelfsabdichtung

Liefern und gem. Herstellervorgaben auf den Untergrund fachgerecht verlegen. Längsnaht- & Kopfstoßüberdeckung mind. 8 cm breit, unter Verwendung einer Andrückrolle fachgerecht thermisch verschweißen. Ein 45°-Eckschnitt ist an der mittleren Lage im Bereich des T-Stoßes auszuführen. Stöße versetzt anordnen. Verlegung auf Stahltrapezblech: Längsnaht auf dem Obergurt anordnen
und Kopfstoß mit geeignetem Flachblech unterlegen. Im Bereich von An- und Abschlüssen sowie
Dachdurchdringungen ist die Bahn luftdicht anzuschließen.

Produkt '..........................................' vom Bieter einzutragen
Menge: 1390,000 m2

**2.1.50 Zulage: Anarbeiten Dampfsperre an Dachränder**
Zulage zu Position 02.01.040.
Hier: Fachgerechtes Anarbeiten der Dampfsperre an Dachrändern /
an Dachrandbohle aus Position 02.01.270 / OSB-Streifen aus Position 02.01.280.
Menge: 150,000 lfdm

**2.1.60 Zulage: Anarbeiten Dampfsperre an Dachdurchdringungen**
Zulage zu Position 02.01.040.
Hier: Fachgerechtes Anarbeiten der Dampfsperrbahn an Dachdurchdringungen
wie z. B. Stranglüfter, Schwanenhalsdurchringungen etc.
Menge: 6,000 Stck

**2.1.70 Zulage: Anarbeiten Dampfsperre an RWA**
Zulage zu Position 02.01.040.
Hier: Fachgerechtes Anarbeiten der Dampfsperre an RWA Öffnung.
Größe: ca. 180 cm x 270 cm
Menge: 4,000 Stck

**2.1.80 Grunddämmung, d = 6 cm**
Wärmedämmung aus 60 mm dicken, druckbelastbaren
Steinwolle-Dachdämmplatten mit integrierter Zweischichtcharakteristik und hoch verdichteter,
Lastverteilender Oberlage unter der Gefälledämmung angeordnet.

Nennwert der Wärmeleitfähigkeit: 0,037 W/(m*K)
nach DIN EN 13162;
Bemessungswert der Wärmeleitfähigkeit: 0,038 W/(m*K)
nach DIN 4108-4;
Nichtbrennbar, Euroklasse A1 nach DIN EN 13501-1;
Anwendung: DAA nach DIN 4108-10;
Druckspannung bei 10% Stauchung:> = 70 kPa nach DIN EN 826;
Punktlast bei 5 mm Stauchung:> = 800 N nach DIN EN 12430;
Zugfestigkeit senkrecht zur Plattenebene
(Abreißfestigkeit): > = 10 kPa nach DIN EN 1607;

Liefern und auf der Dampfsperre einlagig im Verband
nach Verlegeplan des des
Herstellers fachgerecht verlegen und entsprechend der
Vorgaben der Abdichtungsbahnen befestigen.
In die Preise sind einzurechnen: Baustellentransport,
Reservematerialien, Schneidarbeiten und Verschnitt.

Produkt '..........................................' vom Bieter einzutragen
Menge: 612,000 m2

**2.1.90 Grunddämmung, d = 12 cm**
Wie unter Position 02.01.080 beschrieben,
jedoch hier in Stärke von d = 12 cm.
Menge: 267,000 m2

**2.1.100 Grunddämmung, d = 18 cm**
Wie unter Position 02.01.080 beschrieben,
jedoch hier in Stärke von d = 18 cm.
Menge: 195,000 m2

**2.1.110 Grunddämmung, d = 24 cm**
Wie unter Position 02.01.080 beschrieben,
jedoch hier in Stärke von d = 24 cm.
Menge: 107,000 m2

**2.1.120 Gefälledämmung, d = 4 cm bis 16 cm (2 %)**
Gefälledach aus Steinwolle bestehend aus keilförmigen Dämmplatten mit integrierter
Zweischichtcharakteristik und hoch verdichteter, lastverteilender Oberlage, unter der Dachabdichtung angeordnet.

Nennwert der Wärmeleitfähigkeit: 0,037 W/(m*K)
nach DIN EN 13162;
Bemessungswert der Wärmeleitfähigkeit: 0,038 W/(m*K)
nach DIN 4108-4;
Nichtbrennbar, Euroklasse A1 nach DIN EN 13501-1;
Anwendungsgebiet: DAA nach DIN 4108-10;
Druckspannung bei 10% Stauchung:> = 70 kPa nach DIN EN 826;
Punktlast bei 5 mm Stauchung:> = 800 N nach DIN EN 12430;
Zugfestigkeit senkrecht zur Plattenebene
(Abreißfestigkeit): > = 10 kPa nach DIN EN 1607;
Gefälle: 2%;
Startdicke / niedrigster Punkt: 4 cm
Maximale Dicke / höchster Punkt: 16 cm
R-Wert der gesamten Dämmung: ca. 4,9 m² x K/W
Verlegeplan mit Nachweis des R-Wertes: R-Wert
Berechnung nach DIN ISO EN 6946 für GEG-Nachweis

Liefern und auf der Grunddämmung nach Verlegeplan des
Herstellers fachgerecht verlegen und entsprechend der
Vorgaben des Herstellers befestigen.
In die Preise sind einzurechnen: Baustellentransport,
Reservematerialien, Schneidarbeiten und Verschnitt.

Produkt '..........................................' vom Bieter einzutragen
Menge: 629,000 m2

**2.1.130 Gefälledämmung, d = 4 cm bis 10 cm (2 %)**
Wie unter Position 02.01.120 beschrieben,
jedoch hier Ausgangsstärke 4 cm bis max. Stärke 10 cm.
Menge: 297,000 m2

**2.1.140 Gefälledämmung, d = 10 bis 16 cm (2 %)**
Wie unter Position 02.01.120 beschrieben,
jedoch hier Ausgangsstärke 10 cm bis max. Stärke 16 cm.
Menge: 390,000 m2

**2.1.150 Druckverteilende Dämmoberlage**
Wärmedämmung aus 60 mm dicken, hoch verdichteten Steinwolle-Dachdämmplatten mit nichtbrennbarer, anorganischer und faserverstärkter Beschichtung (Dicke ca. 3,5 mm) für den verbesserten Abtrag punktförmiger Lasten und für erhöhte Beanspruchung.

Nennwert der Wärmeleitfähigkeit: 0,039 W/(m*K)
nach DIN EN 13162 (Steinwolle)
Bemessungswert der Wärmeleitfähigkeit: 0,040 W/(m*K) nach DIN 4108-4 (Steinwolle)

Nichtbrennbar, A1 nach DIN EN 13501-1

Anwendung: DAA nach DIN 4108-10

Druckspannung bei 10 % Stauchung: > = 80 kPa nach DIN EN 826

Punktlast bei 5 mm Stauchung: > = 1800 N nach DIN EN 12430

Zugfestigkeit senkrecht zur Plattenebene (Abreißfestigkeit):> = 15 kPa nach DIN EN 1607

Liefern und auf der Gefälledämmung nach Verlegeplan des Herstellers fachgerecht verlegen und entsprechend der
Vorgaben des Herstellers befestigen.
In die Preise sind einzurechnen: Baustellentransport, Reservematerialien, Schneidarbeiten und Verschnitt.

Produkt '..........................................' vom Bieter einzutragen
Menge: 432,000 m2

**2.1.160 Erste Lage der Abdichtung**
Liefern und Einbau einer Elastomerbitumen-Kaltselbstklebebahn als untere Lage nach DIN EN 13707, mit variabler Nahtfügetechnik.

Leistungs- und Funktionsanforderungen:
- Anwendungskurzzeichen nach
DIN SPEC 20000-201: DU/E1 PYE KTG KSP 3,5
DIN SPEC 20000-202: PYE KTG KSP 3,5
- Dicke: ca. 3,5 mm
- oberseitig: folienkaschiert
- unterseitig: Kaltselbstklebebitumen mit Abziehfolie
- kurzfristige Behelfsabdichtung
- Trägereinlage: Glasgittergelege mit Glasvlies
- Maximale Zugkraft nach DIN 12311-1:
l + q: > 1000 N/50 mm
- Dehnung nach DIN 12311-1: l + q: > 2 %
- Kaltbiegeverhalten nach DIN EN 1109: oben < -25 °C
unten < -30 °C
- Wärmestandfestigkeit nach DIN EN 1110: > +100 °C
- Verhalten bei Brand von außen, im System geprüft
nach DIN CEN/TS 1187 und eingestuft in BROOF(t1)

Liefern und gem. Herstellervorgaben auf den Untergrund fachgerecht verlegen und nach DIN EN 1991 verdeckt mechanisch befestigen. Längsnaht- und Kopfstoßüberdeckung mind. 8 cm breit, unter Verwendung einer Andrückrolle fachgerecht thermisch verschweißen.
Ein 45°-Eckschnitt ist an der unteren Lage im Bereich des T-Stoßes auszuführen. Stöße versetzt anordnen.

Die Überlappungsfläche wird nicht separat vergütet, d.h. Aufmaßfläche ist Dachfläche.

Produkt '..........................................' vom Bieter einzutragen
Menge: 1390,000 m2

**2.1.170 Oberlage der Abdichtung, wurzelfest**
Liefern und EInbau einer Polymerbitumen-Schweißbahn mit integriertem Wurzelschutz als obere Lage nach DIN EN 13707, mit einer mechanisch hochbelastbaren und dimensionsstabilen Kombinationsträgereinlage, oberseitig APP-Bitumen und unterseitig SBS-Bitumen.

Leistungs- und Funktionsanforderungen:
- Anwendungskurzzeichen nach
DIN SPEC 20000-201: DO / E1 PYE KTP 300 S5
DIN SPEC 20000-202: BA PYE KTP 300 S5
- Dicke ca. 5,2 mm
- oberseitig: beschiefert, grünweiß
- unterseitig: folienkaschiert
- Trägereinlage: Polyesterverbund (KTP) 300 g/m²
- Maximale Zugkraft nach DIN 12311-1:
l + q: > 1450 N/50 mm
- Dehnung nach DIN 12311-1: l + q: > 23 %
- Maßhaltigkeit nach DIN EN 1107: < 0,1 %
- Kaltbiegeverhalten nach DIN EN 1109: oben < -25 °C,
unten < -40 °C
- Wärmestandfestigkeit nach DIN EN 1110: oben > +150 °C
unten > +120 °C
- Verhalten bei Brand von außen, im System geprüft
nach DIN CEN/TS 1187 und eingestuft in BROOF(t1)
- wurzelresistent nach FLL-Richtlinie, einschließlich
rhizombildender Quecke.

Liefern und gem. Herstellervorgaben auf den Untergrund
fachgerecht vollflächig verschweißen. Längsnaht- und
Kopfstoßüberdeckung min. 8 cm breit fachgerecht
verschweißen. Stöße versetzt anordnen.

Die Überlappungsfläche wird nicht separat vergütet,
d.h. Aufmaßfläche ist Dachfläche.

Produkt '..........................................' vom Bieter einzutragen
Menge: 1390,000 m2

**2.1.180 Strangentlüfter, DN 100**
Lieferung, Einbau und Eindichtung von Flachdach-Systemlüftern aus PUR, DN 100,
schwarz passend zum beschriebenen Dachaufbau, komplett inkl. Anschlussmanschetten, Dichtring zur Rückstausicherung, Regenhaube und sonstigem erforderlichem Zubehör,
entsprechend den Flachdachrichtlinien.

Produkt '..........................................' vom Bieter einzutragen
Menge: 6,000 Stck

**2.1.190 Zulage: Anarbeiten erste Lage Abdichtung an Dachdurchdringung**
Zulage zu Position 02.01.160.
Hier: Fachgerechtes anarbeiten der ersten Lage der Abdichtung an Dachdurchdringungen, wie z. B. Stranglüfter, Flachdachabläufe etc.
Menge: 6,000 Stck

**2.1.200 Zulage: Anarbeiten Oberlage an Dachdurchdringungen**
Zulage zu Position 02.01.170.
Hier: Fachgerechtes Anarbeiten der Oberlage der Abdichtung an Dachdurchdringungen, wie z. B. Stranglüfter, Flachdachabläufe etc.
Menge: 6,000 Stck

**2.1.210 Zulage: Anarbeiten erste Lage Abdichtung an RWA**
Zulage zu Position 02.01.160.
Hier: Fachgerechtes Anarbeiten der ersten Abdichtungslage an RWA Öffnung.
Größe: ca. 180 cm x 270 cm
Menge: 4,000 Stck

**2.1.220 Zulage: Anarbeiten Oberlage an RWA**
Zulage zu Position 02.01.170.
Hier: Fachgerechtes Anarbeiten der Oberlage der Abdichtung an RWA Öffnung.
Größe: ca. 180 cm x 270 cm
Menge: 4,000 Stck

**2.1.230 Zulage: Anarbeiten erste Lage an Dachrand**
Zulage zu Position 02.01.160.
Hier: Fachgerechtes Anarbeiten der ersten Lage der Abdichtung an Dachrand / Dachrinne.
Menge: 150,000 lfdm

**2.1.240 Zulage: Anarbeiten Oberlage an Dachrand**
Zulage zu Position 02.01.170.
Hier: Fachgerechtes Anarbeiten der Oberlage der Abdichtung an Dachrand / Dachrinne.
Menge: 150,000 lfdm

**2.1.250 Liefern und Einbau RWA**
Opake Flachdach-RWA zur Entrauchung der Sporthalle mit folgenden Mindestanforderungen:

Größe ca. 180 x 270 cm
mit Ageo von min. 1,5 m2 zur Entrauchung.

Mit wärmegdämmten Aufsatzkranz für Dauchaufbau von ca. 100 cm,
mit Anschlussflansch für Bitumendampfsperre/ Abdichtung. Mindestanforderung an Gesamt-Urc-Wert gem. DIN EN 1873:t Uw ≤ 1,600 W/(m²K).

Oberseite mit Gefälle oder gewölbte Ausführung für bessere Wasser-/Schmutzableitung.
Höchste Anforderung an Schlagregen- und Luftdichtigkeit.
Im geschlossenen geprüft Durchsturzsicher durch VSG Verglasung Innen zur Erfüllung der rechtlichen Forderungen aus ArbSchG, ArbStättV, BauStellV nach DIN 4426: 2017-01, ASR A2.1, DGUV-Vorschrift 38 und DGUV-Regel 101-054 (Metall-Gitter o.ä. ist nicht zulässig).

Der Prüfbericht ist mit der Dokumentation der Baulietung zu übergeben.
Schalldämmmaß Rw > 36dB. Innenoberfläche ähnlich RAL 9010 Ausgestattet mit wartungsarmen RWA
24 Volt Kettenantrieb zum bauseitigen Anschluss an RWA-Zentrale. Mit integrierter elektronischer Lastabschaltung und Synchronisations- und Reversierungsfunktion.

Die lichte Mindestgröße für Rauchabzug von > 1,5 m² ist nachzuweisen.
Der Einbau erfolgt auf Trapezblechdecke d=28cm mit dem hier anzubietendem Flachdachaufbau. Abdichtung gemäß gesonderter Position.

Produkt '..........................................' vom Bieter einzutragen
Menge: 4,000 Stck

**2.1.260 Bohlenkranz Lichtkuppeln**
Randbohlen nach DIN 4074 aus Nadelholz nach DIN 68365, Sortierklasse S10/MS10, Holzschutz: Imprägnierung auf Salzbasis nach DIN 68800, Abmessung B/H: 8 / 18 cm, liefern und mit geeigneten und zugelassenen Befestigungselementen fachgerecht (flucht- und höhengerecht) und verwindungssteif verschraubt auf Untergrund befestigen. Um die Wasserdichtigkeit auf der Dampfsperre zu erhalten soll ein Nageldichtband eingebracht werden. Einschließlich aller erforderlicher Materialien und Zuschnittarbeiten vor Ort durch handgeführte Kleingeräte.
Einbauort: Trapezblechdach, unter zu bringenden Lichtkuppeln aus Position 02.01.250.
Menge: 40,000 lfdm

**2.1.270 Bohle Dachrand**
Randbohlen nach DIN 4074 aus Nadelholz nach DIN 68365, Sortierklasse S10/MS10, Holzschutz: Imprägnierung auf Salzbasis nach DIN 68800, Abmessung B/H: 12 / 8 cm, liefern und mit geeigneten und zugelassenen Befestigungselementen fachgerecht (flucht- und höhengerecht) und verwindungssteif verschraubt auf Untergrund befestigen. Um die Wasserdichtigkeit auf der Dampfsperre zu erhalten soll ein Nageldichtband eingebracht werden. Einschließlich aller erforderlicher Materialien und Zuschnittarbeiten vor Ort durch handgeführte Kleingeräte.
Einbauort: Dachrand
Menge: 150,000 lfdm

**2.1.280 Streifen OSB-Platte Dachrand**
OSB 4-Streifen als Dachrandertüchtigung liefern und auf vorgenannte Dachrandbohle montieren
Dicke:  18 mm
Breite:  bis ca. 380 mm
Inklusive aller notwendigen Befestigungsmittel
Menge: 150,000 lfdm

#### Abschnitt 2.2 Klempnerarbeiten und Entwässerung

**2.2.10 Flachdach Kastenrinne NG 500**
Hängedachrinne, kastenförmig nach DIN EN 612 hergestellt
aus Titanzink-Blech, NG 500, Metalldicke 1 mm,
liefern und fachgerecht montieren,
einschließlich der passenden Rinnenhalter; diese sind in die
zu liefernde Traufbohle bzw OSB-Streifen einzulassen und mit geeigneten
Befestigungsmitteln zu befestigen. Die Einzellängen sind durch
Weich- oder Hartlöten miteinander zu verbinden.
Ausführung mit geeigneter Beschichtung, Farbe nach Angabe des AG (Basalt-grau, oder ähnlich).

Dachrinne mit Gefälle von mind. 1 mm/m

Länge Seite Nord und Süd: Gesamt ca. 45 m mit zwei Fallrohranschlüssen, zur Aufnahme des im Folgendem beschriebenen Fallrohrs

Länge Seite Ost und West: Gesamt ca. 30 m mit zwei Fallrohranschlüssen, zur Aufnahme des im Folgendem beschriebenen Fallrohrs
Menge: 150,000 lfdm

**2.2.20 Außenecke Kastenrinne**
Eckausbildung passend zu Kastenrinne aus Position 02.02.010
liefern und fachgerecht montieren.
Ecke: Außenecke
Winkel: ca. 90°
Material: Titanzink
Oberfläche: walzblank
Ausführung mit geeigneter Beschichtung, Farbe nach Angabe des AG (Basalt-grau, oder ähnlich).
Einbauort: vorgehängte Kastenrinnen
Menge: 4,000 Stck

**2.2.30 Fallrohr**
Einzukalkulieren sind:
Anschluss an Dachentwässerung und Standrohr, sowie Liefern und fachgerechtes Montieren der erforderlichen Rohrschellen.

Untergrund Wandbefestigung: mineralische Vorhangfassade / Metallkaschierte-Mineralwoll-Dämmfassade

Fallrohr, eckig, passend / zugehörig zu vor beschriebener Dachrinne
Anschluss Beweise am vorderen und hinteren Ende der Dachrinne.
Befestigungsuntergund: Vorgehängte hinterlüftete mineralische Plattenfassade / Sandwichfassade
Blechdicke: 0,75 mm
Nenngröße: DN 120
Einschließlich entsprechender Rohrschellen, und Befestigung an Fassade aus verzinktem Stahl.
Ausführung mit geeigneter Beschichtung, Farbe nach Angabe des AG (Basalt-grau, oder ähnlich).
Menge: 70,000 lfdm

**2.2.40 Standrohr**
Liefern von Standrohren angepasst auf das unter 02.02.030 beschriebene Fallrohr anschliessen, einschl. Reinigungsöffnungen.
Einzukalkulieren sind:
Lieferung der erforderlichen Dichtungs- und Kleinmaterialien.

Produkt '..........................................' vom Bieter einzutragen
Menge: 2,000 Stck

**2.2.50 Anarbeiten mit Flüssigkunststoff**
Dachabdichtung mit Flüssigkunststoff mit Europäischer
technischer Zulassung ETAG 005, Anwendungskategorie K1,
Beanspruchungsklasse I A, Eigenschaftsklasse E1,
Dauerhaftigkeit W3, Nutzlastklasse P4, Temperaturbeständigkeit
TL4/TH4, aufbringen im Rollverfahren, mit Einlage
nachh Zulassung, mind. 110 g/m2, Mindestdicke der Abdichtung
2,1 mm, einschl. Grundierung.
Abwicklung: 40 cm

Produkt '..........................................' vom Bieter einzutragen
Menge: 10,000 lfdm

#### Abschnitt 2.3 Dachbegrünung

**2.3.10 Kiesstreifen, 50 cm**
Kiesstreifen, Breite ca. 50 cm, Dicke ca. 5 cm, im Bereich von Dachgullys und Lüftern / RWAs, gemäß Vorgabe der FLL-Dachbegrünungsrichtlinie, einbauen.
Kies der Körnung 16/22 bis 16/32 mm liefern und nach Planungsvorgaben einbauen.
Menge: 270,000 lfdm

**2.3.20 Kiesleiste mit Verklebebohrungen**
Kiesleiste L-Profil zur Trennung von Kies und Substrat, sowie am Rand der Dachbegrünung liefern,
auf der Schutzlage verlegen und mit Aluminium-Verbindungselementen miteinander verbinden.
Senkrechter Schenkel gelocht,
in Einzellängen von 2 m
Höhe: 100 mm
Breite: ca. 140 mm
Dicke: 1 mm
Material: Aluminium
Menge: 270,000 lfdm

**2.3.30 Schutz- , Drän- und Filterschicht**
Schutz-, Drän- und Filterschicht als Fadengeflechtmatte aus Polyamid-Wirrgelege, beidseitig vlieskaschiert liefern und dicht gestoßen vollflächig lose verlegen. Die Längsnähte mit den Überlappungsstreifen schließen.
Dicke: 20 mm
Menge: 970,000 m2

**2.3.40 Vegetationssubstrat**
Mineralisches Schüttstoffgemisch aus Lava, Blähschiefer und Bims, mit geringen Anteilen organischer Substanz, für mehrschichtige Extensivbegrünungen, nach FLL-Dachbegrünungsrichtlinie geprüft.

Vegetationstechnische Eigenschaften:
- maximale Wasserkapazität (WK): 35 Vol.-%
- Luftgehalt bei maximaler Wasserkapazität: 28 Vol.-%
- Gesamtporenvolumen: 63 Vol.-%
- Wasserdurchlässigkeit: 26 mm / min
- pH-Wert: 7,35
- Salzgehalt: 0,6 g/l
- Gehalt an organischer Substanz: 29 g/l
- Volumengewicht:
trocken: ca. 700 - 750 kg/m³
wassergesättigt: ca. 1050 - 1100 kg/m³

liefern, in loser Schüttung aufbringen und gleichmäßig verteilen.

Schichtdicke: 8 cm

Hinweis:
Einbaugenauigkeit: +/- 1,5 cm
Verdichtungsfaktor für Transport und Einbau: ca. 15 %
Menge: 970,000 m2

**2.3.50 Begrünung extensiv**
Samenmischung Kraut-Sedum für naturnahe Trockenstandorte. Säfertige Mischung inkl. Samenhaftkleber und organischer Basisnahrung liefern, fachgerecht ausbringen und anfeuchten zur Aktivierung des Klebeeffekts.

Vegetationscharakter: wilde Wiese
Verbrauch: 100 g/m²
Menge: 970,000 m2

**2.3.60 Fertigstellungspflege**
Fertigstellungspflege für Extensivbegrünung bei Ansaat nach den Richtlinien der FLL bis zur Abnahme der Flächen. Ausreichend anwässern, Kahlstellen sind nachzusäen, Fremdaufwuchs von Gehölzen beseitigen, nach der Samenreife der meisten Pflanzen mähen, Mähgut aufnehmen und abfahren, Kontrolle und Reinigung der Entwässerungseinrichtungen.

Zu Beginn der Vegetationsperiode einmalig mit 50 g/m² Langzeitdünger düngen.
Die Abnahme erfolgt nach den Richtlinien der FLL bei einem projektiven Deckungsgrad von 60 %.

Düngerart:
Langzeitdünger
NPK-Langzeitdünger 18-6-8
Farbe: grau-grün
Korngröße: 4-6 mm
Aufwandmenge: 50 g/m²
Menge: 970,000 m2

#### Abschnitt 2.4 Absturzsicherung

**2.4.10 Seilsicherungssystem - Dachfläche Gebäudeteil 1**
*** Pauschalposition
Liefern und fachgerichtes Installieren eines Seilsicherungssystems für die
Flachdachfläche des Gebäudeteil 1, bestehend aus:

20 Stück
Edelstahl Anschlageinrichtung mit Grundplatte.
Verstärkte Konstruktion mit Stützrohr zur Hebellast-Verteilung.
Geprüft nach DIN EN 795:2012, Typ A und DIN CEN/TS
16415:2013, mit allgemeiner bauaufsichtlicher
Zulassung und Ü-Zeichen.
Befestigung mit vier Kippdübeln auf Trapezblechen, ab 0,63 mm.
Hochsickenabstand: 180 mm - 250 mm.
Anschlageinrichtung: Ø 42 mm.
inklusive Abdichtungsmanschetten (Ø 420 mm) für Anschlageinrichtungen, mit Beschieferung.
Einsatz: Bitumendächer.
Geeigneter Stützendurchmesser: 42 mm.
Wurzelfeste Oberlage.

36 Stück
Edelstahl Anschlageinrichtung mit Grundplatte.
Geprüft nach DIN EN 795:2012, Typ A und DIN CEN/TS
16415:2013, mit allgemeiner bauaufsichtlicher
Zulassung und Ü-Zeichen.
Befestigung mit vier Kippdübeln auf Trapezblechen, ab 0,63 mm.
Hochsickenabstand: 180 mm - 250 mm.
Anschlageinrichtung: Ø 16 mm.
Überstand: 400 mm.
Dachaufbau: 100 mm bis max. 250 mm.
Inkl. aufgelaserten DataMatrixCode (DMC) zur
eindeutigen Identifizierung des Produktes sowie
Befestigungsmaterial.
Inklusive Abdichtungsmanschetten (Ø 420 mm) für
Anschlageinrichtungen, mit Beschieferung.
Einsatz: Bitumendächer.
Geeigneter Stützendurchmesser: 16/24 mm.
Wurzelfeste Oberlage.

256 Meter
6 mm Seilsicherungssysteme
Edelstahlseil (6mm) aus besonders robustem V4A-Stahl.
Einsatz: Seilsicherungssysteme
Gewicht: 152 g / m.
Allgemeine bauaufsichtliche Zulassung gem.Z-14.9-786!

10 Stück
6 mm Seilsicherungssysteme Edelstahl-Endbefestigung (Gabelkopf).
Geprüft nach EN795:2012
und CEN / TS 16415:2017!
Aus V4A-Stahl.
Mit integrierter Spannvorrichtung.

10 Stück
ForceLimiter
Begrenzung der auftretenden auf max. 8,3 kN.
Geprüft nach EN 795:2012 und CEN / TS 16415:2017!
Materialgüte: Edelstahl, V4A.
Inkl. Kettenglied

36 Stück
Edelstahl Seilzwischenhalter.
Vollüberfahbare Seilzwischenhalter aus V4A – Edelstahl für Seilsicherungssysteme
Überfahrbar mit Gleitern.
Montage auf Anschlageinrichtungen.
Inkl. Befestigungsmaterial.

Inklsusive aller notwendigen Besestigungs- und Verbindungselementen, sowie
aller notwendigen Maschineneinsätze, Lohn- und Lohnnebenkosten, als "fix fertige Leistung.

Die vorgeschriebene Kennzeichnung für Seisicherungssysteme ist
an den Anschlagvorrichtungen vorzusehen.
Menge: 1,000 psch

#### Abschnitt 2.5 Elektroinstallation RWA

*Hinweis: Hinweis*
Die im folgenden Beschriebenen Leistungen beziehen sich auf den Anschluss / die Installation
der zu liefernden und einzubauenden RWA aus Position 02.01.250.
Es gelten die übrigen technischen Normen und Regeln.

**2.5.10 RWA-Zentrale**
Zentrales Steuergerät einsetzbar für 24 V DC Elektroantriebe
(RWA) oder elektrische Haftmagnete
in einer Lüftergruppe und einer Alarmgruppe
In verschließbarem robustem Druckguss- Aufputzgehäuse mit
Aufschrift "Rauchabzug",
mit formstabiler, metallischer Rückwand.
Grauer Gehäusesockel zur optischen Reduzierung derSilhouette
orange RAL 2011

Merkmale:
Ruhestrom-kontrolliert, eingebaute richtungsabhängige
Motoransteuerung und automatisches Ladegerät.
Automatische Umschaltung von Netz- auf Batteriebetrieb und
Notstromversorgung mit Akku 24 V für min. 72 Stunden im
RWA- Betrieb.
Auf der Vorderseite ist eine ALARM-Bedienstelle integriert

mit:
Kurzzeit-notstromgepufferter Sicherheitsbeleuchtung,
dimmbar.
Manueller Alarmauslösung mit Alarm- und Reset-Taste und
LED-Anzeige für "Feueralarm"
,
"Betrieb" und "Störung
Eindeutige Serviceintervallanzeige über die LED im
Bedienfeld
Auf der Vorderseite ist eine Bedienstelle für Lüftung mit
barrierefrei tastbaren Ansteuerungen für AUF und ZU,
hinterleuchtet zur besseren Erkennbarkeit.
LED-Anzeigen in der Zentrale für jeden Betriebszustand und
möglichen Fehler.
Die RWA-Funktion ist der Lüftungsfunktion übergeordnet.
Möglichkeit einer Laufrichtungseinstellung bei Alarm.
Einsatz von Rauchmeldern und Wärmedifferenzialmeldern in
den Meldelinien
Anschlussmöglichkeiten:
- Regen-Windsteuerung
- 10 Rauchmelder RM 1003 und/oder Wärme-Differenz-
Melder WM 1005
- 8 RWA-Taster FT 4
- Lüftertaster mit oder ohne LED-Funktionsanzeige (max.3 mit
LED)
- Alarmeingang für externe Auslösung (BMZ),
leitungsüberwacht
- Ruhestromverbraucher bis max. 0,8 A z.B. Haftmagnete
(Achtung:
USV Zeit wird verringert)
- Drei potentialfreie, parametrierbare Meldekontakte z.B. für
Alarm, Störung und Fenster AUF
- Zwei parametrierbare Eingänge
- RS 485 Schnittstelle
- Anschluss für Serviceterminal
Technische Daten:
Eingangsspannung: 230 V AC
Ausgangsspannung: 24 V DC +/- 5% im Netzbetrieb
Ausgangsspannung :24 V DC +/- 15% im Akkubetrieb
Akkukapazität: 2,3 Ah, Akku VdS geprüft
Schutzart: IP 30
Ausgangsstrom max. 3,4 A ; 30%ED
Ausführung:
Aufputz-Druckgussgehäuse zweifarbig grau und Deckelfarbe:
Breite: 140 mm
Höhe: 248 mm
Tiefe: 85 mm
DIN EN 60335 TÜV geprüft

Produkt '..........................................' vom Bieter einzutragen

liefern, montieren und betriebsfertig anschließen.
Menge: 1,000 Stck

**2.5.20 RWA-Motoren**
RWA-Motoren, 24 V DC / 0,35 A / 200 N / 250 mm Hub

Leistungsmerkmale:
Elektromotorische Antriebseinheit zum Öffnen und Schließen
von Fenstern und Klappen zur täglichen Lüftung. Der Antrieb
ist ausgestattet mit einer mikroprozessorgesteuerter Motorelektronik. Die
Antriebsfunktionen und Leistungsmerkmale sind individuell
programmierbar über Powerline (PLP) und die Software SCS.
Der Antrieb ist ausgestattet mit einer speziellen
Kettenstabilisierung. Eine Tandem-Sicherheitsfunktion "TMS+
"Betrieb von 2 Antrieben an einem Flügel ist standardmäßig
on board. Alternativ kann der Antrieb auch mit einem
Verriegelungsmotor betrieben werden. Der angelernte
Öffnungshub wird im Fall einer Tandemversion an den
zweiten Antrieb übertragen. Eine Kettenhubprogrammierung
kann per Magnet durchgeführt werden. Werksseitig ist die
Abschaltkraft in ZU-Richtung elektronisch auf 150 N reduziert.
Eine elektronische End- und Überlastabschaltung ist im
Kettenantrieb integriert. Anschluss der Antriebe erfolgt über
Steckverbinder.

Technische Daten:
Betriebsspannung: 24 V DC / ±20 %
Stromaufnahme: 0,35 A
Einschaltdauer: 30 % (ON: 3 Min. / OFF: 7 Min.)
Druckkraft: 200 N
Zugkraft: 200 N
Nennverriegelungskraft: 2000 N
Lebensdauer: 20000 Doppelhübe *
Hublänge: 250 mm
Laufgeschwindigkeit AUF: 6 mm/s
Laufgeschwindigkeit ZU: 6 mm/s
Schutzart: IP 30
Emissions-Schalldruckpegel: LpA ≤ 46 dB(A)
Temperaturbereich: 0 °C bis +60 °C
Antrieb: Schubgliederkette
Gehäuse: Zinkdruckguss
Oberfläche: Pulverbeschichtet
Farbe: Silber (~ RAL 9006)
Anschluss: 2,5 m PVC Kabel
Abmessungen (BxHxT): 300x 30 x 47 mm
gewähltes Fabrikat/Typ: '

Produkt '..........................................' vom Bieter einzutragen

liefern, montieren und betriebsfertig anschließen inkl. allem
Zubehör und Kleinmaterial.
Menge: 4,000 Stck

**2.5.30 RWA-Handdruckknopfmelder**
Die RWA-Taster mit Druckknopf-Arretierung sind für die
manuelle Alarmauslösung im Brandfall vorgesehen. Das
Aufputz-Gehäuse besteht aus
stabilem Alu-Druckguss mit einer auswechselbaren
Glasscheibe gemäß DIN 14655. Durch deutlichen höheren
Schutz gegen Vandalismus bietet
das Gehäuse klare Qualitätsvorteile und empfiehlt sich ganz
besonders für öffentliche Gebäude und Einrichtungen.
- Nachvollziehbar erkennbare Auslösung durch Verrastung
des Druckknopfes
- Reset-Taste zum Zurücksetzen des Alarms
- Mit LED-Betriebszustandsanzeigen
- Aufputzmontage
liefern, montieren und betriebsfertig anschließen.
Menge: 4,000 Stck

**2.5.40 Wind- / Regengeber Mast**
Regenmelder ausgestattet mit beheizter Sensorfläche;
Das Regensignal wird ca. 2 Minuten gespeichert
(Regenhaltezeit);
Wind- Schaltschwelle über DIP-Schalter auf 4 oder 6 Bft
einstellbar;
Speicherzeit des Windsignals für ca. 10 Minuten;
stufenlose Einstellung der Wind-Schaltschwelle zwischen 2
bis 8 Bft und Signalspeicherzeit zwischen 1 bis 15 Minuten
wählbar;
Technische Daten:
Versorgung: 24 V DC / 0,2 A
Schutzart: IP 54
Temperaturbereich: -20 °C bis +60 °C
Gehäuse: Polycarbonat
Abmessungen (BxHxT): 85 x 100 x 400 mm
inkl. Mast (freistehend) zur montage auf Flachdach

Produkt '..........................................' vom Bieter einzutragen

liefern, montieren und betriebsfertig anschließen inkl. allem
Zubehör und Kleinmaterial.
Menge: 1,000 Stck

**2.5.50 Zu- und Abluft-Lüftertaster**
Lüftertaster mit Funktionstasten „Auf-Zu“ und LED-
Funktionsanzeige, Schutzart IP40, passend zu
Schalterprogrammen mit 55x55mm Schalteinsatz,

Produkt '..........................................' vom Bieter einzutragen

liefern, montieren und betriebsfertig anschließen inkl. allem
Zubehör und Kleinmaterial.
Menge: 1,000 Stck

**2.5.60 Betr.fertiger Anschl. von Druckauslösetaster für Zu- und Abluft-Anlage**
Liefern und Montieren von Druckauslösetaster der Zu- und
Abluft-Anlage.
Nennspannung: Schwachstrom
Anschluss Taster: Kabel: J-H(St)H 4x2x0,8 mm

Produkt '..........................................' vom Bieter einzutragen

liefern, montieren und betriebsfertig anschließen inkl. allem
Zubehör und Kleinmaterial.
Menge: 4,000 Stck

**2.5.70 Betr.fertiger Anschl. Fensterantriebe Zu- und Abluft-Anlage**
Betriebsfertiger Anschluß der Fensterantriebe der Zu- und
Abluft-Anlage.
Menge: 4,000 Stck

**2.5.80 (N)HX H 5 x 4, E30 orange, mit Bügelschelle**
Halogenfreies Starkstromkabel
mit Funktionserhalt 0,6/1 kV nach DIN VDE mit verbessertem
Verhalten im Brandfall und integriertem Funktionserhalt nach
DIN 4102 Teil 12
Typ. (N)HXH-J 5 x 4 qmm E30
Farbe: orange mit Aufdruck E30
liefern und verlegen mit systemgebundener Einzelschelle an
Betonwänden bzw. Decken in Steigeschächten oder Fluren
unter Verwendung geprüfter Metalldübel/Schrauben.
Befestigen eines Kennzeichnungsschildes an der
Kabelanlage unter Vorlage einer Werksbescheinigung und
eines Prüfzeugnisses.
Menge: 200,000 m

**2.5.90 J-H(St)H 4x2x0,8 mm, halogenfrei, unter Putz**
J-H(St)H 4x2x 0,8 mm Bd halogenfreies Fernmeldekabel
nach DIN VDE 0815 unter Putz, einschl. Fräsen in Mauerwerk
liefern und betriebsfertig verlegen.
Menge: 100,000 m

**2.5.100 J-H(St)H 4x2x0,8 mm, halogenfrei, in Kanäle**
J-H(St)H 4x2x 0,8 mm Bd halogenfreies Fernmeldekabel
nach DIN VDE 0815 auf vorhandene Kabelleiter oder -rinnen
oder in offene Kanäle, oberhalb von Zwischendecken mit
serienmäßiger Sammelbefestigung sowie innerhalb von
Trockenbauwänden liefern und betriebsfertig verlegen.
Menge: 500,000 m

### Titel 3 Dachfläche Gebäudeteil 2, "Nebentrakt Ost"

#### Abschnitt 3.1 Abbrucharbeiten

*Hinweis: Hinweis Schadstoffe / Verpackungen Schadstoffe*
Gemäß beiliegendem Schadstoffgutachten handelt es sich bei der abzubrechenden Dämmung um eine Dämmung mit künstlichen Mineralfasern.

Es ist einzukalkulieren, dass die Verpackung der zu demontierenden Schadstoffe gemäß den Vorgaben des Entsorgers zu erfolgen hat. Besondere Aufwendungen hierfür werden nicht gesondert vergütet.

*Hinweis: Hinweis Metallabfälle*
Die Containerkosten und der Verkaufserlös für die zu separierten Metalle ist in die jeweilige Demontage-Leistungsposition einzukalkulieren.

**3.1.10 Demontage Anschlusschienen aufgehende Bauteile**
Rückbau von bestehenden Anschlusschienen aus Aluminium
der mechanischen Befestigung der Bestands-Abdichtungslagen.
Rückbau inklusive Verdübelung.
Hier: Schienen an aufgehenden Bauteilen.

Das Abbruchmaterial geht in das Eigentum des AN über und ist fachgerecht zu entsorgen.
Menge: 30,000 lfdm

**3.1.20 Abbruch bestehende Dichtungslagen Bituminös**
Abbruch bestehender bituminöser Abdichtungslagen,
auf Dämmung verklebt und verschweisst.

Für die Kalkulation ist davon auszugehen, dass sich drei Abdichtungslagen auf dem Dach befinden.

Das Abbruchmaterial geht in das Eigentum des AN über und ist fachgerecht zu entsorgen.
Menge: 200,000 m2

**3.1.30 Abbruch bestehende Dämmung**
Abbruch der bestehender mineralische Dämmung.
Stärke im Mittel bis ca. 160 mm
Inklusive eventuell vorhandener Dämmstoffkeile.

Für alle Arbeiten mit den auszubauenden
Mineralwollprodukten ist die Einhaltung der TRGS 521
zwingend vorgeschrieben.

Demontage / Rückbau einschließlich der Kosten für die
Separierung, das Verpacken, die Zwischenlagerung und
den gesicherten Transport und Einlagerung der Bauabfälle in
die Abfallcontainer / Transportfahrzeuge.

Das Abbruchmaterial geht in das Eigentum des AN über und ist fachgerecht zu entsorgen.
Menge: 200,000 m2

**3.1.40 Abbruch bestehende Dampfsperre**
Abbruch bestehender Dampfsperrbahn.

Das Abbruchmaterial geht in das Eigentum des AN über und ist fachgerecht zu entsorgen.
Menge: 200,000 m2

**3.1.50 Abbruch best. Strangentlüftungen**
Abbruch der bestehenden Flachdach-Strangentlüftungselemente,
inklusive aller ggf. zugehörigen Komponenten (Fanggitter etc.)
Im Zuge der Abbrucharbeiten der Vorpositionen demontieren und
entsorgen.

Das Abbruchmaterial geht in das Eigentum des AN über und ist fachgerecht zu entsorgen.
Menge: 4,000 Stck

**3.1.60 Abbruch Dachrinne**
Abbruch bestehender Dachrinne bis 333er aus Titanzink o.ä..
Inklusive aller vorhandenen Rinnenhaken u. sonstigen Befestigungsmitteln etc..
Das Abbruchmaterial geht in das Eigentum des AN über und ist fachgerecht zu entsorgen.
Menge: 60,000 lfdm

**3.1.70 Abbruch Fallrohre**
Abbruch von bestehenden Fallrohren aus Titanzink o. ä.,
inklusive Befestigungsmaterial u. ä.

Das Abbruchmaterial geht in das Eigentum des ANs über und ist fachgerecht zu entsorgen.

Hinweis:
Standrohre werden / wurden durch Drittgewerk zurückgebaut.
Menge: 12,000 lfdm

#### Abschnitt 3.2 Dachdämmungs und -abdichtungsarbeiten

**3.2.10 Öffnung Trapezblech TGA**
Öffnungen in bauseitiges Trapezblech (schneiden / trennen oder bohren),
für Installationen der TGA.
Bohrungen mit d bis 15 cm, oder
rechteckige Öffnungen mit Kantenlänge bis 15 cm.
Ausführung in Abstimmung mit der örtlichen Bauüberwachung.
Menge: 7,000 Stck

**3.2.20 Sickenfüller**
Massiver, trapezförmig zugeschnittener
Voll-Sickenfüller aus nichtbrennbarer Steinwolle, der
für den erhöhten Schall- und Brandschutz von
Trapezprofildächern in die Sicken der Trapezprofile gelegt wird.

Hier:
Für bestehenden Trapezblech TS 135 d= 0,75
Menge: 140,000 lfdm

**3.2.30 Dampfsperre**
Liefern und Einbau von Elastomerbitumen-Kaltselbstklebebahn als Dampfsperrbahn
nach DIN EN 13 970, mit Schweißnaht.

Leistungs- und Funktionsanforderungen:
- Dicke ca. 2,5 mm
- oberseitig: feinbestreut
- unterseitig: Kaltselbstklebemasse mit perforierter Abziehfolie
- Trägereinlage: Aluminium-Polyester-Kombination mit Gittergelege 200 g/m²
- Durchtrittsicher
- Maximale Zugkraft nach DIN 12311-1: l: > 1000 N/50 mm, q: > 1000 N/50 mm
- Dehnung nach DIN 12311-1: l + q > 2 %
- Nagelschaftprüfung nach DIN EN 12310-1: >= 70 N
- Diffusionswiderstand (Sd- Wert) nach DIN EN 1931: > 1500 m
- Kaltbiegeverhalten nach DIN EN 1109: < -25 °C
- Wärmestandfestigkeit nach DIN EN 1110: > +70 °C
- Zulassung als kurzfristige Behelfsabdichtung

Liefern und gem. Herstellervorgaben auf den Untergrund fachgerecht verlegen. Längsnaht- & Kopfstoßüberdeckung mind. 8 cm breit, unter Verwendung einer Andrückrolle fachgerecht thermisch verschweißen. Ein 45°-Eckschnitt ist an der mittleren Lage im Bereich des T-Stoßes auszuführen. Stöße versetzt anordnen. Verlegung auf Stahltrapezblech: Längsnaht auf dem Obergurt anordnen
und Kopfstoß mit geeignetem Flachblech unterlegen. Im Bereich von An- und Abschlüssen sowie
Dachdurchdringungen ist die Bahn luftdicht anzuschließen.

Produkt '..........................................' vom Bieter einzutragen
Menge: 200,000 m2

**3.2.40 Zulage: Anarbeiten Dampfsperre an Dachränder**
Zulage zu Position 03.02.030.
Hier: Fachgerechtes Anarbeiten der Dampfsperre an Dachrändern /
an Dachrandbohle aus Position 03.02.190 / OSB-Streifen aus Position 03.02.200,
sowie aufgehende Bauteile Bestand.
Menge: 90,000 lfdm

**3.2.50 Zulage: Anarbeiten Dampfsperre an Dachdurchdringungen**
Zulage zu Position 03.02.030.
Hier: Fachgerechtes Anarbeiten der Dampfsperrbahn an Dachdurchdringungen
wie z. B. Stranglüfter, Schwanenhalsdurchringungen etc.
Menge: 7,000 Stck

**3.2.60 Grunddämmung, d = 6 cm**
Wärmedämmung aus 60 mm dicken, druckbelastbaren
Steinwolle-Dachdämmplatten mit integrierter Zweischichtcharakteristik und hoch verdichteter,
Lastverteilender Oberlage unter der Gefälledämmung angeordnet.

Nennwert der Wärmeleitfähigkeit: 0,037 W/(m*K)
nach DIN EN 13162;
Bemessungswert der Wärmeleitfähigkeit: 0,038 W/(m*K)
nach DIN 4108-4;
Nichtbrennbar, Euroklasse A1 nach DIN EN 13501-1;
Anwendung: DAA nach DIN 4108-10;
Druckspannung bei 10% Stauchung:> = 70 kPa nach DIN EN 826;
Punktlast bei 5 mm Stauchung:> = 800 N nach DIN EN 12430;
Zugfestigkeit senkrecht zur Plattenebene
(Abreißfestigkeit): > = 10 kPa nach DIN EN 1607;

Liefern und auf der Dampfsperre einlagig im Verband
nach Verlegeplan des des
Herstellers fachgerecht verlegen und entsprechend der
Vorgaben der Abdichtungsbahnen befestigen.
In die Preise sind einzurechnen: Baustellentransport,
Reservematerialien, Schneidarbeiten und Verschnitt.

Produkt '..........................................' vom Bieter einzutragen
Menge: 200,000 m2

**3.2.70 Gefälledämmung, d = 4 cm bis 16 cm (2 %)**
Gefälledach aus Steinwolle bestehend aus keilförmigen Dämmplatten mit integrierter
Zweischichtcharakteristik und hoch verdichteter, lastverteilender Oberlage, unter der Dachabdichtung angeordnet.

Nennwert der Wärmeleitfähigkeit: 0,037 W/(m*K)
nach DIN EN 13162;
Bemessungswert der Wärmeleitfähigkeit: 0,038 W/(m*K)
nach DIN 4108-4;
Nichtbrennbar, Euroklasse A1 nach DIN EN 13501-1;
Anwendungsgebiet: DAA nach DIN 4108-10;
Druckspannung bei 10% Stauchung:> = 70 kPa nach DIN EN 826;
Punktlast bei 5 mm Stauchung:> = 800 N nach DIN EN 12430;
Zugfestigkeit senkrecht zur Plattenebene
(Abreißfestigkeit): > = 10 kPa nach DIN EN 1607;
Gefälle: 2%;
Startdicke / niedrigster Punkt: 4 cm
Maximale Dicke / höchster Punkt: 16 cm
R-Wert der gesamten Dämmung: ca. 4,9 m² x K/W
Verlegeplan mit Nachweis des R-Wertes: R-Wert
Berechnung nach DIN ISO EN 6946 für GEG-Nachweis

Liefern und auf der Grunddämmung nach Verlegeplan des
Herstellers fachgerecht verlegen und entsprechend der
Vorgaben des Herstellers befestigen.
In die Preise sind einzurechnen: Baustellentransport,
Reservematerialien, Schneidarbeiten und Verschnitt.

Produkt '..........................................' vom Bieter einzutragen
Menge: 200,000 m2

**3.2.80 Dämmung horizontale Bauteile**
Dämmung wie unter 03.02.040 liefern und einbauen.
Hier jedoch: Einbau an horizontalem Bauteil / aufgehende Stb.-Wand, inklusive notwendiger (auch mechanischer) Befestigungen.
Höhe: 40 cm über Dachdämmung
Menge: 12,000 m2

**3.2.90 Dachkeile 100 / 100 mm**
Liefern und Einbauen von Dachkeilen / Dreikantleisten, 100 / 100 mm aus nichtbrennbarer Steinwolle für den Übergang von gedämmten Dächern zu aufgehenden Bauteilen.

Nichtbrennbar, Euroklasse A1
nach DIN EN 13501-1.
Anwendung: DAA nach DIN 4108-10.
Menge: 30,000 lfdm

**3.2.100 Erste Lage der Abdichtung**
Liefern und Einbau einer Elastomerbitumen-Kaltselbstklebebahn als untere Lage nach DIN EN 13707, mit variabler Nahtfügetechnik.

Leistungs- und Funktionsanforderungen:
- Anwendungskurzzeichen nach
DIN SPEC 20000-201: DU/E1 PYE KTG KSP 3,5
DIN SPEC 20000-202: PYE KTG KSP 3,5
- Dicke: ca. 3,5 mm
- oberseitig: folienkaschiert
- unterseitig: Kaltselbstklebebitumen mit Abziehfolie
- kurzfristige Behelfsabdichtung
- Trägereinlage: Glasgittergelege mit Glasvlies
- Maximale Zugkraft nach DIN 12311-1:
l + q: > 1000 N/50 mm
- Dehnung nach DIN 12311-1: l + q: > 2 %
- Kaltbiegeverhalten nach DIN EN 1109: oben < -25 °C
unten < -30 °C
- Wärmestandfestigkeit nach DIN EN 1110: > +100 °C
- Verhalten bei Brand von außen, im System geprüft
nach DIN CEN/TS 1187 und eingestuft in BROOF(t1)

Liefern und gem. Herstellervorgaben auf den Untergrund fachgerecht verlegen und nach DIN EN 1991 verdeckt mechanisch befestigen. Längsnaht- und Kopfstoßüberdeckung mind. 8 cm breit, unter Verwendung einer Andrückrolle fachgerecht thermisch verschweißen.
Ein 45°-Eckschnitt ist an der unteren Lage im Bereich des T-Stoßes auszuführen. Stöße versetzt anordnen.

Die Überlappungsfläche wird nicht separat vergütet, d.h. Aufmaßfläche ist Dachfläche.

Produkt '..........................................' vom Bieter einzutragen
Menge: 200,000 m2

**3.2.110 Oberlage der Abdichtung, wurzelfest**
Liefern und EInbau einer Polymerbitumen-Schweißbahn mit integriertem Wurzelschutz als obere Lage nach DIN EN 13707, mit einer mechanisch hochbelastbaren und dimensionsstabilen Kombinationsträgereinlage, oberseitig APP-Bitumen und unterseitig SBS-Bitumen.

Leistungs- und Funktionsanforderungen:
- Anwendungskurzzeichen nach
DIN SPEC 20000-201: DO / E1 PYE KTP 300 S5
DIN SPEC 20000-202: BA PYE KTP 300 S5
- Dicke ca. 5,2 mm
- oberseitig: beschiefert, grünweiß
- unterseitig: folienkaschiert
- Trägereinlage: Polyesterverbund (KTP) 300 g/m²
- Maximale Zugkraft nach DIN 12311-1:
l + q: > 1450 N/50 mm
- Dehnung nach DIN 12311-1: l + q: > 23 %
- Maßhaltigkeit nach DIN EN 1107: < 0,1 %
- Kaltbiegeverhalten nach DIN EN 1109: oben < -25 °C,
unten < -40 °C
- Wärmestandfestigkeit nach DIN EN 1110: oben > +150 °C
unten > +120 °C
- Verhalten bei Brand von außen, im System geprüft
nach DIN CEN/TS 1187 und eingestuft in BROOF(t1)
- wurzelresistent nach FLL-Richtlinie, einschließlich
rhizombildender Quecke.

Liefern und gem. Herstellervorgaben auf den Untergrund
fachgerecht vollflächig verschweißen. Längsnaht- und
Kopfstoßüberdeckung min. 8 cm breit fachgerecht
verschweißen. Stöße versetzt anordnen.

Die Überlappungsfläche wird nicht separat vergütet,
d.h. Aufmaßfläche ist Dachfläche.

Produkt '..........................................' vom Bieter einzutragen
Menge: 200,000 m2

**3.2.120 Strangentlüfter, DN 100**
Lieferung, Einbau und Eindichtung von Flachdach-Systemlüftern aus PUR, DN 100,
schwarz passend zum beschriebenen Dachaufbau, komplett inkl. Anschlussmanschetten, Dichtring zur Rückstausicherung, Regenhaube und sonstigem erforderlichem Zubehör,
entsprechend den Flachdachrichtlinien.

Produkt '..........................................' vom Bieter einzutragen
Menge: 3,000 Stck

**3.2.130 Zulage: Anarbeiten erste Lage Abdichtung an Dachdurchdringung**
Zulage zu Position 03.02.100.
Hier: Fachgerechtes anarbeiten der ersten Lage der Abdichtung an Dachdurchdringungen, wie z. B. Stranglüfter, Flachdachabläufe etc.
Menge: 7,000 Stck

**3.2.140 Zulage: Anarbeiten Oberlage an Dachdurchdringungen**
Zulage zu Position 03.02.110.
Hier: Fachgerechtes Anarbeiten der Oberlage der Abdichtung an Dachdurchdringungen, wie z. B. Stranglüfter, Flachdachabläufe etc.
Menge: 7,000 Stck

**3.2.150 Zulage: Anarbeiten erste Lage an Dachrand**
Zulage zu Position 03.02.100.
Hier: Fachgerechtes Anarbeiten der ersten Lage der Abdichtung an Dachrand / Dachrinne.
Menge: 60,000 lfdm

**3.2.160 Zulage: Anarbeiten Oberlage an Dachrand**
Zulage zu Position 03.02.110.
Hier: Fachgerechtes Anarbeiten der Oberlage der Abdichtung an Dachrand / Dachrinne.
Menge: 60,000 lfdm

**3.2.170 Anschlüsse Abdichtungslagen an aufgehende Bauteile**
Anschluss der Dampfsperre und der Abdichtungslagen an aufgehende Bauteile,
bestehend aus:

- bituminöser Voranstrich nach Erfordernis
- Hochführen der Dampfsperre aus Position 03.02.030
- Dämmkeil in gesonderter Position
- Hochführen 1. und 2. Dachabdichtungslage aus den Positionen
03.02.100 und 03.02.110, mind. 15 cm ü. OK fertige Dachoberkante
- mechanische Befestigung der Abdichtung mit Klemmschiene

Untergrund: Hochführen an zu liefernde Dämmung gemäß Position 03.02.080 und Anschluss an darüberliegendes Stb.-Wandelement.
Menge: 30,000 lfdm

**3.2.180 Zulage: Ausführung als gleitender Anschluss**
Zulage zu Position 03.02.170.
Hier: Ausführung als gleitender Anschluss.
Menge: 30,000 lfdm

**3.2.190 Bohle Dachrand**
Randbohlen nach DIN 4074 aus Nadelholz nach DIN 68365, Sortierklasse S10/MS10, Holzschutz: Imprägnierung auf Salzbasis nach DIN 68800, Abmessung B/H: 12 / 8 cm, liefern und mit geeigneten und zugelassenen Befestigungselementen fachgerecht (flucht- und höhengerecht) und verwindungssteif verschraubt auf Untergrund befestigen. Um die Wasserdichtigkeit auf der Dampfsperre zu erhalten soll ein Nageldichtband eingebracht werden. Einschließlich aller erforderlicher Materialien und Zuschnittarbeiten vor Ort durch handgeführte Kleingeräte.
Einbauort: Dachrand
Menge: 60,000 lfdm

**3.2.200 Streifen OSB-Platte Dachrand**
OSB 4-Streifen als Dachrandertüchtigung liefern und auf vorgenannte Dachrandbohle montieren
Dicke:  18 mm
Breite:  bis ca. 380 mm
Inklusive aller notwendigen Befestigungsmittel
Menge: 60,000 lfdm

#### Abschnitt 3.3 Klempnerarbeiten und Entwässerung

**3.3.10 Flachdach Kastenrinne NG 400**
Hängedachrinne, kastenförmig nach DIN EN 612 hergestellt
aus Titanzink-Blech, NG 400, Metalldicke 1 mm,
liefern und fachgerecht montieren,
einschließlich der passenden Rinnenhalter; diese sind in die
zu liefernde Traufbohle bzw OSB-Streifen einzulassen und mit geeigneten
Befestigungsmitteln zu befestigen. Die Einzellängen sind durch
Weich- oder Hartlöten miteinander zu verbinden.
Ausführung mit geeigneter Beschichtung, Farbe nach Angabe des AG (Basalt-grau, oder ähnlich).

Dachrinne mit Gefälle von mind. 1 mm/m

Länge Seite Süd: Gesamt ca. 5,5 m mit einem Fallrohranschluss, zur Aufnahme des im Folgendem beschriebenen Fallrohrs

Länge Seite Ost : Gesamt ca. 38 m mit zwei Fallrohranschlüssen, zur Aufnahme des im Folgendem beschriebenen Fallrohrs

Länge Seite Nord : Gesamt ca. 5,5m.

Länge Seite West : Gesamt ca. 9,5m mit einem Fallrohranschluss, zur Aufnahme des im Folgendem beschriebenen Fallrohrs
Menge: 60,000 lfdm

**3.3.20 Außenecke Kastenrinne**
Eckausbildung passend zu Kastenrinne aus Position 03.03.010
liefern und fachgerecht montieren.
Ecke: Außenecke
Winkel: ca. 90°
Material: Titanzink
Oberfläche: walzblank
Ausführung mit geeigneter Beschichtung, Farbe nach Angabe des AG (Basalt-grau, oder ähnlich).
Einbauort: vorgehängte Kastenrinnen
Menge: 4,000 Stck

**3.3.30 Innenecke Kastenrinne**
Eckausbildung passend zu Kastenrinne aus Position 03.03.010
liefern und fachgerecht montieren.
Ecke: Innenecke
Winkel: ca. 270°
Material: Titanzink
Oberfläche: walzblank
Ausführung mit geeigneter Beschichtung, Farbe nach Angabe des AG (Basalt-grau, oder ähnlich).
Einbauort: vorgehängte Kastenrinnen
Menge: 1,000 Stck

**3.3.40 Endausbildung Kastenrinne**
Endausbildung passend zu Kastenrinne aus Position 03.03.010
liefern und fachgerecht montieren.
Material: Titanzink
Oberfläche: walzblank
Ausführung mit geeigneter Beschichtung, Farbe nach Angabe des AG (Basalt-grau, oder ähnlich).
Einbauort: vorgehängte Kastenrinnen
Menge: 2,000 Stck

**3.3.50 Fallrohr**
Einzukalkulieren sind:
Anschluss an Dachentwässerung und Standrohr, sowie Liefern und fachgerechtes Montieren der erforderlichen Rohrschellen.
Ausführung mit geeigneter Beschichtung, Farbe nach Angabe des AG (Basalt-grau, oder ähnlich).

Untergrund Wandbefestigung: mineralische Vorhangfassade / Metallkaschierte-Mineralwoll-Dämmfassade

Fallrohr, eckig, passend / zugehörig zu vor beschriebener Dachrinne
Anschluss Beweise am vorderen und hinteren Ende der Dachrinne.
Befestigungsuntergund: Vorgehängte hinterlüftete mineralische Plattenfassade / Sandwichfassade
Blechdicke: 0,75 mm
Nenngröße: DN 120
Einschließlich entsprechender Rohrschellen, und Befestigung an Fassade aus verzinktem
Stahl
Menge: 12,000 lfdm

**3.3.60 Standrohr**
Liefern von Standrohren angepasst auf das unter 03.03.050 beschriebene Fallrohr anschliessen, einschl. Reinigungsöffnungen.
Einzukalkulieren sind:
Lieferung der erforderlichen Dichtungs- und Kleinmaterialien.

Produkt '..........................................' vom Bieter einzutragen
Menge: 4,000 Stck

**3.3.70 Anarbeiten mit Flüssigkunststoff**
Dachabdichtung mit Flüssigkunststoff mit Europäischer
technischer Zulassung ETAG 005, Anwendungskategorie K1,
Beanspruchungsklasse I A, Eigenschaftsklasse E1,
Dauerhaftigkeit W3, Nutzlastklasse P4, Temperaturbeständigkeit
TL4/TH4, aufbringen im Rollverfahren, mit Einlage
nachh Zulassung, mind. 110 g/m2, Mindestdicke der Abdichtung
2,1 mm, einschl. Grundierung.
Abwicklung: 40 cm

Produkt '..........................................' vom Bieter einzutragen
Menge: 10,000 lfdm

#### Abschnitt 3.4 Absturzsicherung

**3.4.10 Seilsicherungssystem - Dachfläche Gebäudeteil 2**
*** Pauschalposition
Liefern und fachgerichtes Installieren eines Seilsicherungssystems für die
Flachdachfläche des Gebäudeteil 1, bestehend aus:

2 Stück
Edelstahl Anschlageinrichtung mit Grundplatte.
Verstärkte Konstruktion mit Stützrohr zur Hebellast-Verteilung.
Geprüft nach DIN EN 795:2012, Typ A und DIN CEN/TS
16415:2013, mit allgemeiner bauaufsichtlicher
Zulassung und Ü-Zeichen.
Befestigung mit vier Kippdübeln auf Trapezblechen, ab 0,63 mm.
Hochsickenabstand: 180 mm - 250 mm.
Anschlageinrichtung: Ø 42 mm.
inklusive Abdichtungsmanschetten (Ø 420 mm) für Anschlageinrichtungen, mit Beschieferung.
Einsatz: Bitumendächer.
Geeigneter Stützendurchmesser: 42 mm.
Wurzelfeste Oberlage.

5 Stück
Edelstahl Anschlageinrichtung mit Grundplatte.
Geprüft nach DIN EN 795:2012, Typ A und DIN CEN/TS
16415:2013, mit allgemeiner bauaufsichtlicher
Zulassung und Ü-Zeichen.
Befestigung mit vier Kippdübeln auf Trapezblechen, ab 0,63 mm.
Hochsickenabstand: 180 mm - 250 mm.
Anschlageinrichtung: Ø 16 mm.
Überstand: 400 mm.
Dachaufbau: 100 mm bis max. 250 mm.
Inkl. aufgelaserten DataMatrixCode (DMC) zur
eindeutigen Identifizierung des Produktes sowie
Befestigungsmaterial.
Inklusive Abdichtungsmanschetten (Ø 420 mm) für
Anschlageinrichtungen, mit Beschieferung.
Einsatz: Bitumendächer.
Geeigneter Stützendurchmesser: 16/24 mm.
Wurzelfeste Oberlage.

35 Meter
6 mm Seilsicherungssysteme
Edelstahlseil (6mm) aus besonders robustem V4A-Stahl.
Einsatz: Seilsicherungssysteme
Gewicht: 152 g / m.
Allgemeine bauaufsichtliche Zulassung gem.Z-14.9-786!

2 Stück
6 mm Seilsicherungssysteme Edelstahl-Endbefestigung (Gabelkopf).
Geprüft nach EN795:2012
und CEN / TS 16415:2017!
Aus V4A-Stahl.
Mit integrierter Spannvorrichtung.

2 Stück
ForceLimiter
Begrenzung der auftretenden auf max. 8,3 kN.
Geprüft nach EN 795:2012 und CEN / TS 16415:2017!
Materialgüte: Edelstahl, V4A.
Inkl. Kettenglied

5 Stück
Edelstahl Seilzwischenhalter.
Vollüberfahbare Seilzwischenhalter aus V4A – Edelstahl für Seilsicherungssysteme
Überfahrbar mit Gleitern.
Montage auf Anschlageinrichtungen.
Inkl. Befestigungsmaterial.

Inklsusive aller notwendigen Besestigungs- und Verbindungselementen, sowie
aller notwendigen Maschineneinsätze, Lohn- und Lohnnebenkosten, als "fix fertige Leistung.

Die vorgeschriebene Kennzeichnung für Seisicherungssysteme ist
an den Anschlagvorrichtungen vorzusehen.
Menge: 1,000 psch

### Titel 4 Dachfläche Gebäudeteil 3, "Nebentrakt Nord"

#### Abschnitt 4.1 Abbrucharbeiten

*Hinweis: Hinweis Schadstoffe / Verpackungen Schadstoffe*
Gemäß beiliegendem Schadstoffgutachten handelt es sich bei der abzubrechenden Dämmung um eine Dämmung mit künstlichen Mineralfasern.

Es ist einzukalkulieren, dass die Verpackung der zu demontierenden Schadstoffe gemäß den Vorgaben des Entsorgers zu erfolgen hat. Besondere Aufwendungen hierfür werden nicht gesondert vergütet.

*Hinweis: Hinweis Metallabfälle*
Die Containerkosten und der Verkaufserlös für die zu separierten Metalle ist in die jeweilige Demontage-Leistungsposition einzukalkulieren.

**4.1.10 Demontage Anschlusschienen aufgehende Bauteile**
Rückbau von bestehenden Anschlusschienen aus Aluminium
der mechanischen Befestigung der Bestands-Abdichtungslagen.
Rückbau inklusive Verdübelung.
Hier: Schienen an aufgehenden Bauteilen.

Das Abbruchmaterial geht in das Eigentum des AN über und ist fachgerecht zu entsorgen.
Menge: 80,000 lfdm

**4.1.20 Abbruch bestehende Dichtungslagen Bituminös**
Abbruch bestehender bituminöser Abdichtungslagen,
auf Dämmung verklebt und verschweisst.

Für die Kalkulation ist davon auszugehen, dass sich drei Abdichtungslagen auf dem Dach befinden.

Das Abbruchmaterial geht in das Eigentum des AN über und ist fachgerecht zu entsorgen.
Menge: 610,000 m2

**4.1.30 Abbruch bestehende Dämmung**
Abbruch der bestehender mineralische Dämmung.
Stärke im Mittel bis ca. 160 mm
Inklusive eventuell vorhandener Dämmstoffkeile.

Für alle Arbeiten mit den auszubauenden
Mineralwollprodukten ist die Einhaltung der TRGS 521
zwingend vorgeschrieben.

Demontage / Rückbau einschließlich der Kosten für die
Separierung, das Verpacken, die Zwischenlagerung und
den gesicherten Transport und Einlagerung der Bauabfälle in
die Abfallcontainer / Transportfahrzeuge.

Das Abbruchmaterial geht in das Eigentum des AN über und ist fachgerecht zu entsorgen.
Menge: 610,000 m2

**4.1.40 Abbruch bestehende Dampfsperre**
Abbruch bestehender Dampfsperrbahn.

Das Abbruchmaterial geht in das Eigentum des AN über und ist fachgerecht zu entsorgen.
Menge: 610,000 m2

**4.1.50 Abbruch best. Strangentlüftungen**
Abbruch der bestehenden Flachdach-Strangentlüftungselemente,
inklusive aller ggf. zugehörigen Komponenten (Fanggitter etc.)
Im Zuge der Abbrucharbeiten der Vorpositionen demontieren und
entsorgen.

Das Abbruchmaterial geht in das Eigentum des AN über und ist fachgerecht zu entsorgen.
Menge: 6,000 Stck

**4.1.60 Abbruch Dachrinne**
Abbruch bestehender Dachringe bis 333er aus Titanzink o.ä.,
inklusive 2 Stück Fallrohr á ca. 1 Meter.
Das Abbruchmaterial geht in das Eigentum des AN über und ist fachgerecht zu entsorgen.
Menge: 60,000 lfdm

**4.1.70 Abbruch Fallrohre**
Abbruch von bestehenden Fallrohren aus Titanzink o. ä.,
inklusive Befestigungsmaterial u. ä.

Das Abbruchmaterial geht in das Eigentum des ANs über und ist fachgerecht zu entsorgen.

Hinweis:
Standrohre werden / wurden durch Drittgewerk zurückgebaut.
Menge: 11,000 lfdm

#### Abschnitt 4.2 Dachdämmungs und -abdichtungsarbeiten

**4.2.10 Öffnung Trapezblech TGA**
Öffnungen in bauseitiges Trapezblech (schneiden / trennen oder bohren),
für Installationen der TGA.
Bohrungen mit d bis 15 cm, oder
rechteckige Öffnungen mit Kantenlänge bis 15 cm.
Ausführung in Abstimmung mit der örtlichen Bauüberwachung.
Menge: 12,000 Stck

**4.2.20 Sickenfüller**
Massiver, trapezförmig zugeschnittener
Voll-Sickenfüller aus nichtbrennbarer Steinwolle, der
für den erhöhten Schall- und Brandschutz von
Trapezprofildächern in die Sicken der Trapezprofile gelegt wird.

Hier:
Für bestehenden Trapezblech TS 135 d= 0,75
Menge: 260,000 lfdm

**4.2.30 Dampfsperre**
Liefern und Einbau von Elastomerbitumen-Kaltselbstklebebahn als Dampfsperrbahn
nach DIN EN 13 970, mit Schweißnaht.

Leistungs- und Funktionsanforderungen:
- Dicke ca. 2,5 mm
- oberseitig: feinbestreut
- unterseitig: Kaltselbstklebemasse mit perforierter Abziehfolie
- Trägereinlage: Aluminium-Polyester-Kombination mit Gittergelege 200 g/m²
- Durchtrittsicher
- Maximale Zugkraft nach DIN 12311-1: l: > 1000 N/50 mm, q: > 1000 N/50 mm
- Dehnung nach DIN 12311-1: l + q > 2 %
- Nagelschaftprüfung nach DIN EN 12310-1: >= 70 N
- Diffusionswiderstand (Sd- Wert) nach DIN EN 1931: > 1500 m
- Kaltbiegeverhalten nach DIN EN 1109: < -25 °C
- Wärmestandfestigkeit nach DIN EN 1110: > +70 °C
- Zulassung als kurzfristige Behelfsabdichtung

Liefern und gem. Herstellervorgaben auf den Untergrund fachgerecht verlegen. Längsnaht- & Kopfstoßüberdeckung mind. 8 cm breit, unter Verwendung einer Andrückrolle fachgerecht thermisch verschweißen. Ein 45°-Eckschnitt ist an der mittleren Lage im Bereich des T-Stoßes auszuführen. Stöße versetzt anordnen. Verlegung auf Stahltrapezblech: Längsnaht auf dem Obergurt anordnen
und Kopfstoß mit geeignetem Flachblech unterlegen. Im Bereich von An- und Abschlüssen sowie
Dachdurchdringungen ist die Bahn luftdicht anzuschließen.

Produkt '..........................................' vom Bieter einzutragen
Menge: 610,000 m2

**4.2.40 Zulage: Anarbeiten Dampfsperre an Dachränder**
Zulage zu Position 04.02.030.
Hier: Fachgerechtes Anarbeiten der Dampfsperre an Dachrändern /
an Dachrandbohle aus Position 04.02.250 / OSB-Streifen aus Position 04.02.260,
sowie aufgehende Bauteile Bestand.
Menge: 90,000 lfdm

**4.2.50 Zulage: Anarbeiten Dampfsperre an Dachdurchdringungen**
Zulage zu Position04.02.030.
Hier: Fachgerechtes Anarbeiten der Dampfsperrbahn an Dachdurchdringungen
wie z. B. Stranglüfter, Schwanenhalsdurchringungen etc.
Menge: 12,000 Stck

**4.2.60 Grunddämmung, d = 6 cm**
Wärmedämmung aus 60 mm dicken, druckbelastbaren
Steinwolle-Dachdämmplatten mit integrierter Zweischichtcharakteristik und hoch verdichteter,
Lastverteilender Oberlage unter der Gefälledämmung angeordnet.

Nennwert der Wärmeleitfähigkeit: 0,037 W/(m*K)
nach DIN EN 13162;
Bemessungswert der Wärmeleitfähigkeit: 0,038 W/(m*K)
nach DIN 4108-4;
Nichtbrennbar, Euroklasse A1 nach DIN EN 13501-1;
Anwendung: DAA nach DIN 4108-10;
Druckspannung bei 10% Stauchung:> = 70 kPa nach DIN EN 826;
Punktlast bei 5 mm Stauchung:> = 800 N nach DIN EN 12430;
Zugfestigkeit senkrecht zur Plattenebene
(Abreißfestigkeit): > = 10 kPa nach DIN EN 1607;

Liefern und auf der Dampfsperre einlagig im Verband
nach Verlegeplan des des
Herstellers fachgerecht verlegen und entsprechend der
Vorgaben der Abdichtungsbahnen befestigen.
In die Preise sind einzurechnen: Baustellentransport,
Reservematerialien, Schneidarbeiten und Verschnitt.

Produkt '..........................................' vom Bieter einzutragen
Menge: 288,000 m2

**4.2.70 Grunddämmung, d = 12 cm**
Wie unter Position 04.02.060 beschrieben,
jedoch hier in Stärke von d = 12 cm.
Menge: 134,000 m2

**4.2.80 Grunddämmung, d = 18 cm**
Wie unter Position 04.02.060 beschrieben,
jedoch hier in Stärke von d = 18 cm.
Menge: 134,000 m2

**4.2.90 Grunddämmung, d = 24 cm**
Wie unter Position 04.02.060 beschrieben,
jedoch hier in Stärke von d = 24 cm.
Menge: 39,000 m2

**4.2.100 Gefälledämmung, d = 4 cm bis 16 cm (2 %)**
Gefälledach aus Steinwolle bestehend aus keilförmigen Dämmplatten mit integrierter
Zweischichtcharakteristik und hoch verdichteter, lastverteilender Oberlage, unter der Dachabdichtung angeordnet.

Nennwert der Wärmeleitfähigkeit: 0,037 W/(m*K)
nach DIN EN 13162;
Bemessungswert der Wärmeleitfähigkeit: 0,038 W/(m*K)
nach DIN 4108-4;
Nichtbrennbar, Euroklasse A1 nach DIN EN 13501-1;
Anwendungsgebiet: DAA nach DIN 4108-10;
Druckspannung bei 10% Stauchung:> = 70 kPa nach DIN EN 826;
Punktlast bei 5 mm Stauchung:> = 800 N nach DIN EN 12430;
Zugfestigkeit senkrecht zur Plattenebene
(Abreißfestigkeit): > = 10 kPa nach DIN EN 1607;
Gefälle: 2%;
Startdicke / niedrigster Punkt: 4 cm
Maximale Dicke / höchster Punkt: 16 cm
R-Wert der gesamten Dämmung: ca. 4,9 m² x K/W
Verlegeplan mit Nachweis des R-Wertes: R-Wert
Berechnung nach DIN ISO EN 6946 für GEG-Nachweis

Liefern und auf der Grunddämmung nach Verlegeplan des
Herstellers fachgerecht verlegen und entsprechend der
Vorgaben des Herstellers befestigen.
In die Preise sind einzurechnen: Baustellentransport,
Reservematerialien, Schneidarbeiten und Verschnitt.

Produkt '..........................................' vom Bieter einzutragen
Menge: 288,000 m2

**4.2.110 Gefälledämmung, d = 4 cm bis 10 cm (2 %)**
Wie unter Position 04.02.100 beschrieben,
jedoch hier Ausgangsstärke 4 cm bis max. Stärke 10 cm.
Menge: 102,000 m2

**4.2.120 Gefälledämmung, d = 10 bis 16 cm (2 %)**
Wie unter Position 04.02.100 beschrieben,
jedoch hier Ausgangsstärke 10 cm bis max. Stärke 16 cm.
Menge: 206,000 m2

**4.2.130 Druckverteilende Dämmoberlage**
Wärmedämmung aus 60 mm dicken, hoch verdichteten Steinwolle-Dachdämmplatten mit nichtbrennbarer, anorganischer und faserverstärkter Beschichtung (Dicke ca. 3,5 mm) für den verbesserten Abtrag punktförmiger Lasten und für erhöhte Beanspruchung.

Nennwert der Wärmeleitfähigkeit: 0,039 W/(m*K)
nach DIN EN 13162 (Steinwolle)
Bemessungswert der Wärmeleitfähigkeit: 0,040 W/(m*K) nach DIN 4108-4 (Steinwolle)

Nichtbrennbar, A1 nach DIN EN 13501-1

Anwendung: DAA nach DIN 4108-10

Druckspannung bei 10 % Stauchung: > = 80 kPa nach DIN EN 826

Punktlast bei 5 mm Stauchung: > = 1800 N nach DIN EN 12430

Zugfestigkeit senkrecht zur Plattenebene (Abreißfestigkeit):> = 15 kPa nach DIN EN 1607

Liefern und auf der Gefälledämmung nach Verlegeplan des Herstellers fachgerecht verlegen und entsprechend der
Vorgaben des Herstellers befestigen.
In die Preise sind einzurechnen: Baustellentransport, Reservematerialien, Schneidarbeiten und Verschnitt.

Produkt '..........................................' vom Bieter einzutragen
Menge: 102,000 m2

**4.2.140 Dämmung horizontale Bauteile**
Dämmung wie unter 04.02.040 liefern und einbauen.
Hier jedoch: Einbau an horizontalem Bauteil / aufgehende Stb.-Wand, inklusive notwendiger (auch mechanischer) Befestigungen.
Höhe: 40 cm über Dachdämmung
Menge: 30,000 m2

**4.2.150 Dachkeile 100 / 100 mm**
Liefern und Einbauen von Dachkeilen / Dreikantleisten, 100 / 100 mm aus nichtbrennbarer Steinwolle für den Übergang von gedämmten Dächern zu aufgehenden Bauteilen.

Nichtbrennbar, Euroklasse A1
nach DIN EN 13501-1.
Anwendung: DAA nach DIN 4108-10.
Menge: 73,000 lfdm

**4.2.160 Erste Lage der Abdichtung**
Liefern und Einbau einer Elastomerbitumen-Kaltselbstklebebahn als untere Lage nach DIN EN 13707, mit variabler Nahtfügetechnik.

Leistungs- und Funktionsanforderungen:
- Anwendungskurzzeichen nach
DIN SPEC 20000-201: DU/E1 PYE KTG KSP 3,5
DIN SPEC 20000-202: PYE KTG KSP 3,5
- Dicke: ca. 3,5 mm
- oberseitig: folienkaschiert
- unterseitig: Kaltselbstklebebitumen mit Abziehfolie
- kurzfristige Behelfsabdichtung
- Trägereinlage: Glasgittergelege mit Glasvlies
- Maximale Zugkraft nach DIN 12311-1:
l + q: > 1000 N/50 mm
- Dehnung nach DIN 12311-1: l + q: > 2 %
- Kaltbiegeverhalten nach DIN EN 1109: oben < -25 °C
unten < -30 °C
- Wärmestandfestigkeit nach DIN EN 1110: > +100 °C
- Verhalten bei Brand von außen, im System geprüft
nach DIN CEN/TS 1187 und eingestuft in BROOF(t1)

Liefern und gem. Herstellervorgaben auf den Untergrund fachgerecht verlegen und nach DIN EN 1991 verdeckt mechanisch befestigen. Längsnaht- und Kopfstoßüberdeckung mind. 8 cm breit, unter Verwendung einer Andrückrolle fachgerecht thermisch verschweißen.
Ein 45°-Eckschnitt ist an der unteren Lage im Bereich des T-Stoßes auszuführen. Stöße versetzt anordnen.

Die Überlappungsfläche wird nicht separat vergütet, d.h. Aufmaßfläche ist Dachfläche.

Produkt '..........................................' vom Bieter einzutragen
Menge: 610,000 m2

**4.2.170 Oberlage der Abdichtung, wurzelfest**
Liefern und EInbau einer Polymerbitumen-Schweißbahn mit integriertem Wurzelschutz als obere Lage nach DIN EN 13707, mit einer mechanisch hochbelastbaren und dimensionsstabilen Kombinationsträgereinlage, oberseitig APP-Bitumen und unterseitig SBS-Bitumen.

Leistungs- und Funktionsanforderungen:
- Anwendungskurzzeichen nach
DIN SPEC 20000-201: DO / E1 PYE KTP 300 S5
DIN SPEC 20000-202: BA PYE KTP 300 S5
- Dicke ca. 5,2 mm
- oberseitig: beschiefert, grünweiß
- unterseitig: folienkaschiert
- Trägereinlage: Polyesterverbund (KTP) 300 g/m²
- Maximale Zugkraft nach DIN 12311-1:
l + q: > 1450 N/50 mm
- Dehnung nach DIN 12311-1: l + q: > 23 %
- Maßhaltigkeit nach DIN EN 1107: < 0,1 %
- Kaltbiegeverhalten nach DIN EN 1109: oben < -25 °C,
unten < -40 °C
- Wärmestandfestigkeit nach DIN EN 1110: oben > +150 °C
unten > +120 °C
- Verhalten bei Brand von außen, im System geprüft
nach DIN CEN/TS 1187 und eingestuft in BROOF(t1)
- wurzelresistent nach FLL-Richtlinie, einschließlich
rhizombildender Quecke.

Liefern und gem. Herstellervorgaben auf den Untergrund
fachgerecht vollflächig verschweißen. Längsnaht- und
Kopfstoßüberdeckung min. 8 cm breit fachgerecht
verschweißen. Stöße versetzt anordnen.

Die Überlappungsfläche wird nicht separat vergütet,
d.h. Aufmaßfläche ist Dachfläche.

Produkt '..........................................' vom Bieter einzutragen
Menge: 610,000 m2

**4.2.180 Strangentlüfter, DN 100**
Lieferung, Einbau und Eindichtung von Flachdach-Systemlüftern aus PUR, DN 100,
schwarz passend zum beschriebenen Dachaufbau, komplett inkl. Anschlussmanschetten, Dichtring zur Rückstausicherung, Regenhaube und sonstigem erforderlichem Zubehör,
entsprechend den Flachdachrichtlinien.

Produkt '..........................................' vom Bieter einzutragen
Menge: 8,000 Stck

**4.2.190 Zulage: Anarbeiten erste Lage Abdichtung an Dachdurchdringung**
Zulage zu Position 04.02.160.
Hier: Fachgerechtes anarbeiten der ersten Lage der Abdichtung an Dachdurchdringungen, wie z. B. Stranglüfter, Flachdachabläufe etc.
Menge: 20,000 Stck

**4.2.200 Zulage: Anarbeiten Oberlage an Dachdurchdringungen**
Zulage zu Position 04.02.170.
Hier: Fachgerechtes Anarbeiten der Oberlage der Abdichtung an Dachdurchdringungen, wie z. B. Stranglüfter, Flachdachabläufe etc.
Menge: 20,000 Stck

**4.2.210 Zulage: Anarbeiten erste Lage an Dachrand**
Zulage zu Position 04.02.160.
Hier: Fachgerechtes Anarbeiten der ersten Lage der Abdichtung an Dachrand / Dachrinne.
Menge: 60,000 lfdm

**4.2.220 Zulage: Anarbeiten Oberlage an Dachrand**
Zulage zu Position 04.02.170.
Hier: Fachgerechtes Anarbeiten der ersten Lage der Abdichtung an Dachrand / Dachrinne.
Menge: 60,000 lfdm

**4.2.230 Anschlüsse Abdichtungslagen auf aufgehende Bauteile**
Anschluss der Dampfsperre und der Abdichtungslagen an aufgehende Bauteile,
bestehend aus:

- bituminöser Voranstrich nach Erfordernis
- Hochführen der Dampfsperre aus Position04.02.030
- Dämmkeil in gesonderter Position
- Hochführen 1. und 2. Dachabdichtungslage aus den Positionen
04.02.160 und 04.02.170, mind. 15 cm ü. OK fertige Dachoberkante
- mechanische Befestigung der Abdichtung mit Klemmschiene

Untergrund: Hochführen an zu liefernde Dämmung gemäß Position 04.02.140
Menge: 73,000 lfdm

**4.2.240 Zulage: Ausführung als gleitender Anschluss**
Zulage zu Position 04.02.230.
Hier: Ausführung als gleitender Anschluss.
Menge: 73,000 lfdm

**4.2.250 Bohle Dachrand**
Randbohlen nach DIN 4074 aus Nadelholz nach DIN 68365, Sortierklasse S10/MS10, Holzschutz: Imprägnierung auf Salzbasis nach DIN 68800, Abmessung B/H: 12 / 8 cm, liefern und mit geeigneten und zugelassenen Befestigungselementen fachgerecht (flucht- und höhengerecht) und verwindungssteif verschraubt auf Untergrund befestigen. Um die Wasserdichtigkeit auf der Dampfsperre zu erhalten soll ein Nageldichtband eingebracht werden. Einschließlich aller erforderlicher Materialien und Zuschnittarbeiten vor Ort durch handgeführte Kleingeräte.
Einbauort: Dachrand
Menge: 60,000 lfdm

**4.2.260 Streifen OSB-Platte Dachrand**
OSB 4-Streifen als Dachrandertüchtigung liefern und auf vorgenannte Dachrandbohle montieren
Dicke:  18 mm
Breite:  bis ca. 380 mm
Inklusive aller notwendigen Befestigungsmittel
Menge: 60,000 lfdm

#### Abschnitt 4.3 Klempnerarbeiten und Entwässerung

**4.3.10 Flachdach Kastenrinne NG 400**
Hängedachrinne, kastenförmig nach DIN EN 612 hergestellt
aus Titanzink-Blech, NG 400, Metalldicke 1 mm,
liefern und fachgerecht montieren,
einschließlich der passenden Rinnenhalter; diese sind in die
zu liefernde Traufbohle bzw OSB-Streifen einzulassen und mit geeigneten
Befestigungsmitteln zu befestigen. Die Einzellängen sind durch
Weich- oder Hartlöten miteinander zu verbinden.
Ausführung mit geeigneter Beschichtung, Farbe nach Angabe des AG (Basalt-grau, oder ähnlich).

Dachrinne mit Gefälle von mind. 1 mm/m

Länge Seite Nord: Gesamt ca. 55 m mit drei Fallrohranschlüssen, zur Aufnahme des im Folgendem beschriebenen Fallrohrs

Länge Seite Ost: Gesamt ca. 5 m mit einem Fallrohranschluss, zur Aufnahme des im Folgendem beschriebenen Fallrohrs
Menge: 60,000 lfdm

**4.3.20 Außenecke Kastenrinne**
Eckausbildung passend zu Kastenrinne aus Position 04.03.010
liefern und fachgerecht montieren.
Ecke: Außenecke
Winkel: ca. 90°
Material: Titanzink
Oberfläche: walzblank
Ausführung mit geeigneter Beschichtung, Farbe nach Angabe des AG (Basalt-grau, oder ähnlich).
Einbauort: vorgehängte Kastenrinnen
Menge: 1,000 Stck

**4.3.30 Endausbildung Kastenrinne**
Endausbildung passend zu Kastenrinne aus Position 04.03.010
liefern und fachgerecht montieren.
Material: Titanzink
Oberfläche: walzblank
Ausführung mit geeigneter Beschichtung, Farbe nach Angabe des AG (Basalt-grau, oder ähnlich).
Einbauort: vorgehängte Kastenrinnen
Menge: 2,000 Stck

**4.3.40 Fallrohr**
Einzukalkulieren sind:
Anschluss an Dachentwässerung und Standrohr, sowie Liefern und fachgerechtes Montieren der erforderlichen Rohrschellen.

Untergrund Wandbefestigung: mineralische Vorhangfassade / Metallkaschierte-Mineralwoll-Dämmfassade

Fallrohr, eckig, passend / zugehörig zu vor beschriebener Dachrinne
Anschluss Beweise am vorderen und hinteren Ende der Dachrinne.
Befestigungsuntergund: Vorgehängte hinterlüftete mineralische Plattenfassade / Sandwichfassade
Blechdicke: 0,75 mm
Nenngröße: DN 120
Einschließlich entsprechender Rohrschellen, und Befestigung an Fassade aus verzinktem Stahl
Ausführung mit geeigneter Beschichtung, Farbe nach Angabe des AG (Basalt-grau, oder ähnlich).
Menge: 11,000 lfdm

**4.3.50 Standrohr**
Liefern von Standrohren angepasst auf das unter 04.03.040 beschriebene Fallrohr anschliessen, einschl. Reinigungsöffnungen.
Einzukalkulieren sind:
Lieferung der erforderlichen Dichtungs- und Kleinmaterialien.

Produkt '..........................................' vom Bieter einzutragen
Menge: 3,000 Stck

**4.3.60 Anarbeiten mit Flüssigkunststoff**
Dachabdichtung mit Flüssigkunststoff mit Europäischer
technischer Zulassung ETAG 005, Anwendungskategorie K1,
Beanspruchungsklasse I A, Eigenschaftsklasse E1,
Dauerhaftigkeit W3, Nutzlastklasse P4, Temperaturbeständigkeit
TL4/TH4, aufbringen im Rollverfahren, mit Einlage
nachh Zulassung, mind. 110 g/m2, Mindestdicke der Abdichtung
2,1 mm, einschl. Grundierung.
Abwicklung: 40 cm

Produkt '..........................................' vom Bieter einzutragen
Menge: 15,000 lfdm

#### Abschnitt 4.4 Absturzsicherung

**4.4.10 Seilsicherungssystem - Dachfläche Gebäudeteil 3**
*** Pauschalposition
Liefern und fachgerichtes Installieren eines Seilsicherungssystems für die
Flachdachfläche des Gebäudeteil 1, bestehend aus:

2 Stück
Edelstahl Anschlageinrichtung mit Grundplatte.
Verstärkte Konstruktion mit Stützrohr zur Hebellast-Verteilung.
Geprüft nach DIN EN 795:2012, Typ A und DIN CEN/TS
16415:2013, mit allgemeiner bauaufsichtlicher
Zulassung und Ü-Zeichen.
Befestigung mit vier Kippdübeln auf Trapezblechen, ab 0,63 mm.
Hochsickenabstand: 180 mm - 250 mm.
Anschlageinrichtung: Ø 42 mm.
inklusive Abdichtungsmanschetten (Ø 420 mm) für Anschlageinrichtungen, mit Beschieferung.
Einsatz: Bitumendächer.
Geeigneter Stützendurchmesser: 42 mm.
Wurzelfeste Oberlage.

6 Stück
Edelstahl Anschlageinrichtung mit Grundplatte.
Geprüft nach DIN EN 795:2012, Typ A und DIN CEN/TS
16415:2013, mit allgemeiner bauaufsichtlicher
Zulassung und Ü-Zeichen.
Befestigung mit vier Kippdübeln auf Trapezblechen, ab 0,63 mm.
Hochsickenabstand: 180 mm - 250 mm.
Anschlageinrichtung: Ø 16 mm.
Überstand: 400 mm.
Dachaufbau: 100 mm bis max. 250 mm.
Inkl. aufgelaserten DataMatrixCode (DMC) zur
eindeutigen Identifizierung des Produktes sowie
Befestigungsmaterial.
Inklusive Abdichtungsmanschetten (Ø 420 mm) für
Anschlageinrichtungen, mit Beschieferung.
Einsatz: Bitumendächer.
Geeigneter Stützendurchmesser: 16/24 mm.
Wurzelfeste Oberlage.

46 Meter
6 mm Seilsicherungssysteme
Edelstahlseil (6mm) aus besonders robustem V4A-Stahl.
Einsatz: Seilsicherungssysteme
Gewicht: 152 g / m.
Allgemeine bauaufsichtliche Zulassung gem.Z-14.9-786!

2 Stück
6 mm Seilsicherungssysteme Edelstahl-Endbefestigung (Gabelkopf).
Geprüft nach EN795:2012
und CEN / TS 16415:2017!
Aus V4A-Stahl.
Mit integrierter Spannvorrichtung.

2 Stück
ForceLimiter
Begrenzung der auftretenden auf max. 8,3 kN.
Geprüft nach EN 795:2012 und CEN / TS 16415:2017!
Materialgüte: Edelstahl, V4A.
Inkl. Kettenglied

6 Stück
Edelstahl Seilzwischenhalter.
Vollüberfahbare Seilzwischenhalter aus V4A – Edelstahl für Seilsicherungssysteme
Überfahrbar mit Gleitern.
Montage auf Anschlageinrichtungen.
Inkl. Befestigungsmaterial.

Inklsusive aller notwendigen Besestigungs- und Verbindungselementen, sowie
aller notwendigen Maschineneinsätze, Lohn- und Lohnnebenkosten, als "fix fertige Leistung.

Die vorgeschriebene Kennzeichnung für Seisicherungssysteme ist
an den Anschlagvorrichtungen vorzusehen.
Menge: 1,000 psch

### Titel 5 Dachfläche Gebäudeteil 4, "Anbau"

#### Abschnitt 5.1 Dachdämmungs und -abdichtungsarbeiten

**5.1.10 Öffnung Trapezblech TGA**
Öffnungen in bauseitiges Trapezblech (schneiden / trennen oder bohren),
für Installationen der TGA.
Bohrungen mit d bis 15 cm, oder
rechteckige Öffnungen mit Kantenlänge bis 15 cm.
Ausführung in Abstimmung mit der örtlichen Bauüberwachung.
Menge: 6,000 Stck

**5.1.20 Sickenfüller**
Massiver, trapezförmig zugeschnittener
Voll-Sickenfüller aus nichtbrennbarer Steinwolle, der
für den erhöhten Schall- und Brandschutz von
Trapezprofildächern in die Sicken der Trapezprofile gelegt wird.

Abmessungen:
Höhe 161,5 mm
Rippenbreite 250 mm
Menge: 51,000 lfdm

**5.1.30 Dampfsperre**
Liefern und Einbau von Elastomerbitumen-Kaltselbstklebebahn als Dampfsperrbahn
nach DIN EN 13 970, mit Schweißnaht.

Leistungs- und Funktionsanforderungen:
- Dicke ca. 2,5 mm
- oberseitig: feinbestreut
- unterseitig: Kaltselbstklebemasse mit perforierter Abziehfolie
- Trägereinlage: Aluminium-Polyester-Kombination mit Gittergelege 200 g/m²
- Durchtrittsicher
- Maximale Zugkraft nach DIN 12311-1: l: > 1000 N/50 mm, q: > 1000 N/50 mm
- Dehnung nach DIN 12311-1: l + q > 2 %
- Nagelschaftprüfung nach DIN EN 12310-1: >= 70 N
- Diffusionswiderstand (Sd- Wert) nach DIN EN 1931: > 1500 m
- Kaltbiegeverhalten nach DIN EN 1109: < -25 °C
- Wärmestandfestigkeit nach DIN EN 1110: > +70 °C
- Zulassung als kurzfristige Behelfsabdichtung

Liefern und gem. Herstellervorgaben auf den Untergrund fachgerecht verlegen. Längsnaht- & Kopfstoßüberdeckung mind. 8 cm breit, unter Verwendung einer Andrückrolle fachgerecht thermisch verschweißen. Ein 45°-Eckschnitt ist an der mittleren Lage im Bereich des T-Stoßes auszuführen. Stöße versetzt anordnen. Verlegung auf Stahltrapezblech: Längsnaht auf dem Obergurt anordnen
und Kopfstoß mit geeignetem Flachblech unterlegen. Im Bereich von An- und Abschlüssen sowie
Dachdurchdringungen ist die Bahn luftdicht anzuschließen.

Produkt '..........................................' vom Bieter einzutragen
Menge: 161,000 m2

**5.1.40 Zulage: Anarbeiten Dampfsperre an Dachränder**
Zulage zu Position 05.01.030.
Hier: Fachgerechtes Anarbeiten der Dampfsperre an Dachrändern /
an Dachrandbohle aus Position 05.01.150 / OSB-Streifen aus Position 05.01.160.
Menge: 90,000 lfdm

**5.1.50 Zulage: Anarbeiten Dampfsperre an Dachdurchdringungen**
Zulage zu Position 05.01.030.
Hier: Fachgerechtes Anarbeiten der Dampfsperrbahn an Dachdurchdringungen
wie z. B. Stranglüfter, Schwanenhalsdurchringungen etc.
Menge: 6,000 Stck

**5.1.60 Grunddämmung, d = 6 cm**
Wärmedämmung aus 60 mm dicken, druckbelastbaren
Steinwolle-Dachdämmplatten mit integrierter Zweischichtcharakteristik und hoch verdichteter,
Lastverteilender Oberlage unter der Gefälledämmung angeordnet.

Nennwert der Wärmeleitfähigkeit: 0,037 W/(m*K)
nach DIN EN 13162;
Bemessungswert der Wärmeleitfähigkeit: 0,038 W/(m*K)
nach DIN 4108-4;
Nichtbrennbar, Euroklasse A1 nach DIN EN 13501-1;
Anwendung: DAA nach DIN 4108-10;
Druckspannung bei 10% Stauchung:> = 70 kPa nach DIN EN 826;
Punktlast bei 5 mm Stauchung:> = 800 N nach DIN EN 12430;
Zugfestigkeit senkrecht zur Plattenebene
(Abreißfestigkeit): > = 10 kPa nach DIN EN 1607;

Liefern und auf der Dampfsperre einlagig im Verband
nach Verlegeplan des des
Herstellers fachgerecht verlegen und entsprechend der
Vorgaben der Abdichtungsbahnen befestigen.
In die Preise sind einzurechnen: Baustellentransport,
Reservematerialien, Schneidarbeiten und Verschnitt.

Produkt '..........................................' vom Bieter einzutragen
Menge: 161,000 m2

**5.1.70 Gefälledämmung, d = 4 cm bis 16 cm (2 %)**
Gefälledach aus Steinwolle bestehend aus keilförmigen Dämmplatten mit integrierter
Zweischichtcharakteristik und hoch verdichteter, lastverteilender Oberlage, unter der Dachabdichtung angeordnet.

Nennwert der Wärmeleitfähigkeit: 0,037 W/(m*K)
nach DIN EN 13162;
Bemessungswert der Wärmeleitfähigkeit: 0,038 W/(m*K)
nach DIN 4108-4;
Nichtbrennbar, Euroklasse A1 nach DIN EN 13501-1;
Anwendungsgebiet: DAA nach DIN 4108-10;
Druckspannung bei 10% Stauchung:> = 70 kPa nach DIN EN 826;
Punktlast bei 5 mm Stauchung:> = 800 N nach DIN EN 12430;
Zugfestigkeit senkrecht zur Plattenebene
(Abreißfestigkeit): > = 10 kPa nach DIN EN 1607;
Gefälle: 2%;
Startdicke / niedrigster Punkt: 4 cm
Maximale Dicke / höchster Punkt: 16 cm
R-Wert der gesamten Dämmung: ca. 4,9 m² x K/W
Verlegeplan mit Nachweis des R-Wertes: R-Wert
Berechnung nach DIN ISO EN 6946 für GEG-Nachweis

Liefern und auf der Grunddämmung nach Verlegeplan des
Herstellers fachgerecht verlegen und entsprechend der
Vorgaben des Herstellers befestigen.
In die Preise sind einzurechnen: Baustellentransport,
Reservematerialien, Schneidarbeiten und Verschnitt.

Produkt '..........................................' vom Bieter einzutragen
Menge: 161,000 m2

**5.1.80 Erste Lage der Abdichtung**
Liefern und Einbau einer Elastomerbitumen-Kaltselbstklebebahn als untere Lage nach DIN EN 13707, mit variabler Nahtfügetechnik.

Leistungs- und Funktionsanforderungen:
- Anwendungskurzzeichen nach
DIN SPEC 20000-201: DU/E1 PYE KTG KSP 3,5
DIN SPEC 20000-202: PYE KTG KSP 3,5
- Dicke: ca. 3,5 mm
- oberseitig: folienkaschiert
- unterseitig: Kaltselbstklebebitumen mit Abziehfolie
- kurzfristige Behelfsabdichtung
- Trägereinlage: Glasgittergelege mit Glasvlies
- Maximale Zugkraft nach DIN 12311-1:
l + q: > 1000 N/50 mm
- Dehnung nach DIN 12311-1: l + q: > 2 %
- Kaltbiegeverhalten nach DIN EN 1109: oben < -25 °C
unten < -30 °C
- Wärmestandfestigkeit nach DIN EN 1110: > +100 °C
- Verhalten bei Brand von außen, im System geprüft
nach DIN CEN/TS 1187 und eingestuft in BROOF(t1)

Liefern und gem. Herstellervorgaben auf den Untergrund fachgerecht verlegen und nach DIN EN 1991 verdeckt mechanisch befestigen. Längsnaht- und Kopfstoßüberdeckung mind. 8 cm breit, unter Verwendung einer Andrückrolle fachgerecht thermisch verschweißen.
Ein 45°-Eckschnitt ist an der unteren Lage im Bereich des T-Stoßes auszuführen. Stöße versetzt anordnen.

Die Überlappungsfläche wird nicht separat vergütet, d.h. Aufmaßfläche ist Dachfläche.

Produkt '..........................................' vom Bieter einzutragen
Menge: 161,000 m2

**5.1.90 Oberlage der Abdichtung, wurzelfest**
Liefern und EInbau einer Polymerbitumen-Schweißbahn mit integriertem Wurzelschutz als obere Lage nach DIN EN 13707, mit einer mechanisch hochbelastbaren und dimensionsstabilen Kombinationsträgereinlage, oberseitig APP-Bitumen und unterseitig SBS-Bitumen.

Leistungs- und Funktionsanforderungen:
- Anwendungskurzzeichen nach
DIN SPEC 20000-201: DO / E1 PYE KTP 300 S5
DIN SPEC 20000-202: BA PYE KTP 300 S5
- Dicke ca. 5,2 mm
- oberseitig: beschiefert, grünweiß
- unterseitig: folienkaschiert
- Trägereinlage: Polyesterverbund (KTP) 300 g/m²
- Maximale Zugkraft nach DIN 12311-1:
l + q: > 1450 N/50 mm
- Dehnung nach DIN 12311-1: l + q: > 23 %
- Maßhaltigkeit nach DIN EN 1107: < 0,1 %
- Kaltbiegeverhalten nach DIN EN 1109: oben < -25 °C,
unten < -40 °C
- Wärmestandfestigkeit nach DIN EN 1110: oben > +150 °C
unten > +120 °C
- Verhalten bei Brand von außen, im System geprüft
nach DIN CEN/TS 1187 und eingestuft in BROOF(t1)
- wurzelresistent nach FLL-Richtlinie, einschließlich
rhizombildender Quecke.

Liefern und gem. Herstellervorgaben auf den Untergrund
fachgerecht vollflächig verschweißen. Längsnaht- und
Kopfstoßüberdeckung min. 8 cm breit fachgerecht
verschweißen. Stöße versetzt anordnen.

Die Überlappungsfläche wird nicht separat vergütet,
d.h. Aufmaßfläche ist Dachfläche.

Produkt '..........................................' vom Bieter einzutragen
Menge: 161,000 m2

**5.1.100 Strangentlüfter, DN 100**
Lieferung, Einbau und Eindichtung von Flachdach-Systemlüftern aus PUR, DN 100,
schwarz passend zum beschriebenen Dachaufbau, komplett inkl. Anschlussmanschetten, Dichtring zur Rückstausicherung, Regenhaube und sonstigem erforderlichem Zubehör,
entsprechend den Flachdachrichtlinien.

Produkt '..........................................' vom Bieter einzutragen
Menge: 2,000 Stck

**5.1.110 Zulage: Anarbeiten erste Lage Abdichtung an Dachdurchdringung**
Zulage zu Position 05.01.080.
Hier: Fachgerechtes anarbeiten der ersten Lage der Abdichtung an Dachdurchdringungen, wie z. B. Stranglüfter, Flachdachabläufe etc.
Menge: 6,000 Stck

**5.1.120 Zulage: Anarbeiten Oberlage an Dachdurchdringungen**
Zulage zu Position 05.01.090.
Hier: Fachgerechtes Anarbeiten der Oberlage der Abdichtung an Dachdurchdringungen, wie z. B. Stranglüfter, Flachdachabläufe etc.
Menge: 6,000 Stck

**5.1.130 Zulage: Anarbeiten erste Lage an Dachrand**
Zulage zu Position 05.01.080.
Hier: Fachgerechtes Anarbeiten der ersten Lage der Abdichtung an Dachrand / Dachrinne.
Menge: 51,000 lfdm

**5.1.140 Zulage: Anarbeiten Oberlage an Dachrand**
Zulage zu Position 05.01.090.
Hier: Fachgerechtes Anarbeiten der ersten Lage der Abdichtung an Dachrand / Dachrinne.
Menge: 51,000 lfdm

**5.1.150 Bohle Dachrand**
Randbohlen nach DIN 4074 aus Nadelholz nach DIN 68365, Sortierklasse S10/MS10, Holzschutz: Imprägnierung auf Salzbasis nach DIN 68800, Abmessung B/H: 12 / 8 cm, liefern und mit geeigneten und zugelassenen Befestigungselementen fachgerecht (flucht- und höhengerecht) und verwindungssteif verschraubt auf Untergrund befestigen. Um die Wasserdichtigkeit auf der Dampfsperre zu erhalten soll ein Nageldichtband eingebracht werden. Einschließlich aller erforderlicher Materialien und Zuschnittarbeiten vor Ort durch handgeführte Kleingeräte.
Einbauort: Dachrand
Menge: 51,000 lfdm

**5.1.160 Streifen OSB-Platte Dachrand**
OSB 4-Streifen als Dachrandertüchtigung liefern und auf vorgenannte Dachrandbohle montieren
Dicke:  18 mm
Breite:  bis ca. 380 mm
Inklusive aller notwendigen Befestigungsmittel
Menge: 51,000 lfdm

#### Abschnitt 5.2 Klempnerarbeiten und Entwässerung

**5.2.10 Flachdach Kastenrinne NG 400**
Hängedachrinne, kastenförmig nach DIN EN 612 hergestellt
aus Titanzink-Blech, NG 400, Metalldicke 1 mm,
liefern und fachgerecht montieren,
einschließlich der passenden Rinnenhalter; diese sind in die
zu liefernde Traufbohle bzw OSB-Streifen einzulassen und mit geeigneten
Befestigungsmitteln zu befestigen. Die Einzellängen sind durch
Weich- oder Hartlöten miteinander zu verbinden.
Ausführung mit geeigneter Beschichtung, Farbe nach Angabe des AG (Basalt-grau, oder ähnlich).

Dachrinne mit Gefälle von mind. 1 mm/m

Länge Seite Nord und Süd: Gesamt ca. 27 m mit zwei Fallrohranschlüssen, zur Aufnahme des im Folgendem beschriebenen Fallrohrs

Länge Seite Ost und West: Gesamt ca. 27 m mit einem Fallrohranschlüssen, zur Aufnahme des im Folgendem beschriebenen Fallrohrs
Menge: 51,000 lfdm

**5.2.20 Außenecke Kastenrinne**
Eckausbildung passend zu Kastenrinne aus Position 05.02.010
liefern und fachgerecht montieren.
Ecke: Außenecke
Winkel: ca. 90°
Material: Titanzink
Oberfläche: walzblank
Ausführung mit geeigneter Beschichtung, Farbe nach Angabe des AG (Basalt-grau, oder ähnlich).
Einbauort: vorgehängte Kastenrinnen
Menge: 3,000 Stck

**5.2.30 Endausbildung Kastenrinne**
Endausbildung passend zu Kastenrinne aus Position 05.02.010
liefern und fachgerecht montieren.
Material: Titanzink
Oberfläche: walzblank
Ausführung mit geeigneter Beschichtung, Farbe nach Angabe des AG (Basalt-grau, oder ähnlich).
Einbauort: vorgehängte Kastenrinnen
Menge: 2,000 Stck

**5.2.40 Fallrohr**
Einzukalkulieren sind:
Anschluss an Dachentwässerung und Standrohr, sowie Liefern und fachgerechtes Montieren der erforderlichen Rohrschellen.

Untergrund Wandbefestigung: mineralische Vorhangfassade / Metallkaschierte-Mineralwoll-Dämmfassade

Fallrohr, eckig, passend / zugehörig zu vor beschriebener Dachrinne
Anschluss Beweise am vorderen und hinteren Ende der Dachrinne.
Befestigungsuntergund: Vorgehängte hinterlüftete mineralische Plattenfassade / Sandwichfassade
Blechdicke: 0,75 mm
Nenngröße: DN 120
Einschließlich entsprechender Rohrschellen, und Befestigung an Fassade aus verzinktem Stahl
Ausführung mit geeigneter Beschichtung, Farbe nach Angabe des AG (Basalt-grau, oder ähnlich).
Menge: 12,000 lfdm

**5.2.50 Standrohr**
Liefern von Standrohren angepasst auf das unter 05.02.040 beschriebene Fallrohr anschliessen, einschl. Reinigungsöffnungen.
Einzukalkulieren sind:
Lieferung der erforderlichen Dichtungs- und Kleinmaterialien.

Produkt '..........................................' vom Bieter einzutragen
Menge: 3,000 Stck

**5.2.60 Anarbeiten mit Flüssigkunststoff**
Dachabdichtung mit Flüssigkunststoff mit Europäischer
technischer Zulassung ETAG 005, Anwendungskategorie K1,
Beanspruchungsklasse I A, Eigenschaftsklasse E1,
Dauerhaftigkeit W3, Nutzlastklasse P4, Temperaturbeständigkeit
TL4/TH4, aufbringen im Rollverfahren, mit Einlage
nachh Zulassung, mind. 110 g/m2, Mindestdicke der Abdichtung
2,1 mm, einschl. Grundierung.
Abwicklung: 40 cm

Produkt '..........................................' vom Bieter einzutragen
Menge: 10,000 lfdm

#### Abschnitt 5.3 Dachbegrünung

**5.3.10 Kiesstreifen, 50 cm**
Kiesstreifen, Breite ca. 50 cm, Dicke ca. 5 cm, im Bereich von Dachgullys und Lüftern / RWAs, gemäß Vorgabe der FLL-Dachbegrünungsrichtlinie, einbauen.
Kies der Körnung 16/22 bis 16/32 mm liefern und nach Planungsvorgaben einbauen.
Menge: 51,000 lfdm

**5.3.20 Kiesleiste mit Verklebebohrungen**
Kiesleiste L-Profil zur Trennung von Kies und Substrat, sowie am Rand der Dachbegrünung liefern,
auf der Schutzlage verlegen und mit Aluminium-Verbindungselementen miteinander verbinden.
Senkrechter Schenkel gelocht,
in Einzellängen von 2 m
Höhe: 100 mm
Breite: ca. 140 mm
Dicke: 1 mm
Material: Aluminium
Menge: 51,000 lfdm

**5.3.30 Schutz- , Drän- und Filterschicht**
Schutz-, Drän- und Filterschicht als Fadengeflechtmatte aus Polyamid-Wirrgelege, beidseitig vlieskaschiert liefern und dicht gestoßen vollflächig lose verlegen. Die Längsnähte mit den Überlappungsstreifen schließen.
Dicke: 20 mm
Menge: 140,000 m2

**5.3.40 Vegetationssubstrat**
Mineralisches Schüttstoffgemisch aus Lava, Blähschiefer und Bims, mit geringen Anteilen organischer Substanz, für mehrschichtige Extensivbegrünungen, nach FLL-Dachbegrünungsrichtlinie geprüft.

Vegetationstechnische Eigenschaften:
- maximale Wasserkapazität (WK): 35 Vol.-%
- Luftgehalt bei maximaler Wasserkapazität: 28 Vol.-%
- Gesamtporenvolumen: 63 Vol.-%
- Wasserdurchlässigkeit: 26 mm / min
- pH-Wert: 7,35
- Salzgehalt: 0,6 g/l
- Gehalt an organischer Substanz: 29 g/l
- Volumengewicht:
trocken: ca. 700 - 750 kg/m³
wassergesättigt: ca. 1050 - 1100 kg/m³

liefern, in loser Schüttung aufbringen und gleichmäßig verteilen.

Schichtdicke: 8 cm

Hinweis:
Einbaugenauigkeit: +/- 1,5 cm
Verdichtungsfaktor für Transport und Einbau: ca. 15 %
Menge: 140,000 m2

**5.3.50 Begrünung extensiv**
Samenmischung Kraut-Sedum für naturnahe Trockenstandorte. Säfertige Mischung inkl. Samenhaftkleber und organischer Basisnahrung liefern, fachgerecht ausbringen und anfeuchten zur Aktivierung des Klebeeffekts.

Vegetationscharakter: wilde Wiese
Verbrauch: 100 g/m²
Menge: 140,000 m2

**5.3.60 Fertigstellungspflege**
Fertigstellungspflege für Extensivbegrünung bei Ansaat nach den Richtlinien der FLL bis zur Abnahme der Flächen. Ausreichend anwässern, Kahlstellen sind nachzusäen, Fremdaufwuchs von Gehölzen beseitigen, nach der Samenreife der meisten Pflanzen mähen, Mähgut aufnehmen und abfahren, Kontrolle und Reinigung der Entwässerungseinrichtungen.

Zu Beginn der Vegetationsperiode einmalig mit 50 g/m² Langzeitdünger düngen.
Die Abnahme erfolgt nach den Richtlinien der FLL bei einem projektiven Deckungsgrad von 60 %.

Düngerart:
Langzeitdünger
NPK-Langzeitdünger 18-6-8
Farbe: grau-grün
Korngröße: 4-6 mm
Aufwandmenge: 50 g/m²
Menge: 140,000 m2

#### Abschnitt 5.4 Absturzsicherung

**5.4.10 Seilsicherungssystem - Dachfläche Gebäudeteil 4**
*** Pauschalposition
Liefern und fachgerichtes Installieren eines Seilsicherungssystems für die
Flachdachfläche des Gebäudeteil 1, bestehend aus:

4 Stück
Edelstahl Anschlageinrichtung mit Grundplatte.
Verstärkte Konstruktion mit Stützrohr zur Hebellast-Verteilung.
Geprüft nach DIN EN 795:2012, Typ A und DIN CEN/TS
16415:2013, mit allgemeiner bauaufsichtlicher
Zulassung und Ü-Zeichen.
Befestigung mit vier Kippdübeln auf Trapezblechen, ab 0,63 mm.
Hochsickenabstand: 180 mm - 250 mm.
Anschlageinrichtung: Ø 42 mm.
inklusive Abdichtungsmanschetten (Ø 420 mm) für Anschlageinrichtungen, mit Beschieferung.
Einsatz: Bitumendächer.
Geeigneter Stützendurchmesser: 42 mm.
Wurzelfeste Oberlage.

3 Stück
Edelstahl Anschlageinrichtung mit Grundplatte.
Geprüft nach DIN EN 795:2012, Typ A und DIN CEN/TS
16415:2013, mit allgemeiner bauaufsichtlicher
Zulassung und Ü-Zeichen.
Befestigung mit vier Kippdübeln auf Trapezblechen, ab 0,63 mm.
Hochsickenabstand: 180 mm - 250 mm.
Anschlageinrichtung: Ø 16 mm.
Überstand: 400 mm.
Dachaufbau: 100 mm bis max. 250 mm.
Inkl. aufgelaserten DataMatrixCode (DMC) zur
eindeutigen Identifizierung des Produktes sowie
Befestigungsmaterial.
Inklusive Abdichtungsmanschetten (Ø 420 mm) für
Anschlageinrichtungen, mit Beschieferung.
Einsatz: Bitumendächer.
Geeigneter Stützendurchmesser: 16/24 mm.
Wurzelfeste Oberlage.

26 Meter
6 mm Seilsicherungssysteme
Edelstahlseil (6mm) aus besonders robustem V4A-Stahl.
Einsatz: Seilsicherungssysteme
Gewicht: 152 g / m.
Allgemeine bauaufsichtliche Zulassung gem.Z-14.9-786!

2 Stück
6 mm Seilsicherungssysteme Edelstahl-Endbefestigung (Gabelkopf).
Geprüft nach EN795:2012
und CEN / TS 16415:2017!
Aus V4A-Stahl.
Mit integrierter Spannvorrichtung.

2 Stück
ForceLimiter
Begrenzung der auftretenden auf max. 8,3 kN.
Geprüft nach EN 795:2012 und CEN / TS 16415:2017!
Materialgüte: Edelstahl, V4A.
Inkl. Kettenglied

3 Stück
Edelstahl Seilzwischenhalter.
Vollüberfahbare Seilzwischenhalter aus V4A – Edelstahl für Seilsicherungssysteme
Überfahrbar mit Gleitern.
Montage auf Anschlageinrichtungen.
Inkl. Befestigungsmaterial.

Inklsusive aller notwendigen Besestigungs- und Verbindungselementen, sowie
aller notwendigen Maschineneinsätze, Lohn- und Lohnnebenkosten, als "fix fertige Leistung.

Die vorgeschriebene Kennzeichnung für Seisicherungssysteme ist
an den Anschlagvorrichtungen vorzusehen.
Menge: 1,000 psch

### Titel 6 Wartungsarbeiten

#### Abschnitt 6.1 Wartungsarbeiten während der Gewährleistungszeit

*Hinweis: Spezifikationen Option Wartung*
Die nachfolgende Leistung komplett als einseitige
Option des Auftraggebers.
Der AG behält sich daher das Recht vor, nach seiner
Maßgabe und unter Wahrung der erforderlichen techn.
Zusammenhänge, jede Position der in diesem Titel
enthaltene Leistung von einer Beauftragung auszunehmen
oder in der Stückzahl zu reduzieren.

Mit der Inbetriebnahme hat der AN einen Wartungsvertrag
vorzulegen.

Der Abruf durch den Auftraggeber erfolgt spätestens bis
3 Monate nach Vorlage des Wartungsvertrages.

Die vom Bieter einzutragenden Angebotsdaten und Preise
sind hierauf abzustellen. Er verzichtet in dem
Zusammenhang hiermit ausdrücklich auf das Recht zur
Anpassung der verbleibenden Einheitspreise bei evtl.
Minderung des zu beauftragenden Leistungsumfangs.
Der Auftraggeber ist nicht verpflichtet, diese
Leistungen dem Auftragnehmer zu übertragen.
Es wird jedoch darauf hingewiesen, dass die
Preisgestaltung dieser Leistungen in die Beurteilung
des Gesamtangebotes einbezogen wird.
Materiallieferungen sind nicht enthalten. Ausgenommen
sind Materialien, welche im Rahmen der Wartungsarbeiten
zur Wahrung der Dauer der Verjährungsfrist für
Mängelansprüche zu ersetzen sind.
Sind zusätzliche Materiallieferungen erforderlich,
müssen sie vom Auftraggeber vorher bestätigt bzw. je
nach Aufwandshöhe vor Beginn der Arbeiten angeboten und
die Beauftragung eingeholt werden.
Die Wartungsarbeiten sind innerhalb der üblichen Arbeitszeiten auszuführen.

**6.1.10 Wartung in der Gewährleistungszeit**
als jährliche Wartungspauschale aller zu wartenden
Komponenten dieses Leistungsverzeichnisses
bestehend aus:
- periodisch vorbeugender Wartungsdienst mit
Funktionsüberprüfung aller Anlagenteile
- Beseitigung von Störungen innerhalb der üblichen
Arbeitszeiten (arbeitstäglich)
- Ersatz von Verschleissteilen und Kleinmaterialien bis
zum Material-Listenpreis von 50 EUR je Wartung sowie
Entsorgung der ausgebauten Bauteile
- Erstellung und Übergabe eines Wartungsberichtes als
Nachweis für die durchgeführte Wartung gemäß Wartungsprotokoll
der SGB (per Download verfügbar)

Wartungsintervalle sind entsprechend der jeweiligen
Herstellervorschriften (aber mindestens 1x jährlich) zu
berücksichtigen.
Zeitraum gemäß VOB: 4 Jahre

EP = Jahresgebühr für 12 Monate
Menge: 4,000 Stck

### Titel 7 Stundenlohnarbeiten

**Ausführungsbeschreibung 0001 Stundenlohnarbeiten**
*Stundenlohnarbeiten*
Stundenlohnarbeiten durch Arbeitskräfte die auf Anordnung des Auftraggebers
auszuführen sind. Der Ausführung von Stundenlohnarbeiten liegen die Besonderen
Vertragsbedingungen (BVB) und § 15 VOB/B zu Grunde.
Angeboten wird für die jeweilige Arbeitskraft ein Verrechnungssatz, der sämtliche
Aufwendungen enthält, insbesondere den tatsächlichen Lohn mit Zuschlägen
für Gemeinkosten, Sozialversicherungsbeiträge sowie die sonstigen Lohn- und
Gehaltsnebenkosten. Der Verrechnungssatz ist unter Beachtung der preisrechtlichen
Vorschriften ermittelt. Er gilt unabhängig von der Anzahl der abzurechnenden
Arbeitsstunden.
Zuschläge für Nacht-, Sonntags- und Feiertagsarbeit sind nicht in die Einheitspreise
einzukalkulieren. Stundenlohnarbeiten sind immer mit Arbeitskräften mit
der für die Arbeiten max. erforderlichen Qualifikation auszuführen, sofern entsprechendes
Personal unter Beachtung des Wirtschaftlichkeitsprinzips zur Verfügung
stehen.
Weiterhin ist § 15 der VOB Teil B zu beachten. Dem Angebot liegen folgende
Verrechnungssätze zu Grunde, und zwar:

#### Abschnitt 7.1 Stundenlohnarbeiten auf besonderen Nachweis

**7.1.10 Facharbeiter**
*** Stundenlohnarbeiten
Stunde(n) eines Facharbeiters für notwendige und untergeordnete Arbeiten inklusive Lohnnebenkosten auf gesondertem Nachweis nach Veranlassung durch die Bauleitung.
Menge: 8,000 h

**7.1.20 Bauhelfer**
*** Stundenlohnarbeiten
Stunde(n) eines Bauhelfers für notwendige und untergeordnete Arbeiten inklusive Lohnnebenkosten auf gesondertem Nachweis nach Veranlassung durch die Bauleitung.
Menge: 16,000 h
